# Dachabdichtungsarbeiten
Angebotsaufforderung (GAEB 90, DA83)
Vergabenummer: WLB-2026-0120
Eröffnung: 28.04.26 09:00
Ende der Zuschlagsfrist: 26.06.26
Währung: EUR
Auftraggeber: Amt f. Immobilien- u. Baumanagement HBS

## Zusätzlicher Text
ALLGEMEINE TECHNISCHE VERTRAGSBEDINGUNGEN FÜR BAULEISTUNGEN
 (ATV) DIN 18299

Die laufende Nummerierung der nachfolgenden Punkte bezieht sich auf die
Vorgaben der VOB/Teil C, DIN 18299 und ist nicht durchlaufend. Für die
fehlenden Punkte sind keine Hinweise oder besonderen Angaben
erforderlich.

## Zusätzlicher Text
0.0  Allgemeines
Es gelten die für das Gewerk maßgeblichen technischen DIN-, DIN EN- und
DIN EN ISO-Normen, zusätzlich alle weiteren einschlägigen und zum
Zeitpunkt der Angebotsabgabe gültigen Normen, Vorschriften, Richtlinien
und Hinweise, insbesondere die BGR (Berufsgenossenschaftlichen
Regelungen) und die Richtlinien der Gemeinde-Unfall-Versicherer.
Die Regeln für Sicherheit und Gesundheitsschutz der
Bau-Berufsgenossenschaft sind Bestandteil und Grundlage des Angebots,
ebenso die Baustellenverordnung (Verordnung über Sicherheit und
Gesundheitsschutz auf Baustellen/ BaustellV BGBl.I S 1283) in der
aktuell gültigen Fassung.

## Zusätzlicher Text
0.1  Angaben zur Baustelle

0.1.1  Lage der Baustelle
Die Baustelle befindet sich in einem Gewerbegebiet außerhalb der Stadt
Bernburg, welches sehr nah am Autobahnkreuz A14/A36 liegt.

Adresse: Claude-Breda-Straße 4, 06406 Bernburg (Saale)

https://www.google.de/maps/

Die Anfahrt zur Baustelle kann aufgrund des nahgeliegenden
Autobahnkreuzes von mehreren Richtungen erfolgen. Von der Autobahn führt
die Zufahrt über die B6 bzw. B185 direkt zur Claude-Breda-Straße, welche
für den Schwerlastverkehr gut ausgebaut ist.

0.1.2  Besondere Belastungen aus Immissionen und besonderen
Umgebungsbedingungen
Die bei der Durchführung der Arbeiten auftretenden Staub-, Lärm- und
Verkehrsemissionen sind gemäß dem geltenden Immissionsschutzgesetz
(Bundes-Immissionsschutzgesetz -BImSchG) und den Vorgaben sowie den
Richtlinien der Stadt Bernburg zu begrenzen.

0.1.3  Lage und Art der baulichen Anlage
Auf dem Gelände wird eine Straßenmeisterei mit insgesamt sechs bzw. vier
Gebäuden (Bauteilen) errichtet. Die Gebäude unterscheiden sich in ihrer
Nutzung und Bauweise, weisen jedoch zugleich gestalterische und
funktionale Gemeinsamkeiten auf. Eines der Gebäude "BT 05" dient als
Salzlager und ist jedoch nicht Bestandteil der ausgeschriebenen
Leistungen.

BT 01 - Verwaltung - 2-geschossiger Bau - in klassischer Bauweise aus
Betondecken und Mauerwerkswänden, Flachdach und vorgehangener Fassade.

BT 02 - kleinste KFZ-Halle - 1-geschossiger Skelettbau - mit
Mauerwerkswänden und Stb.-Stützen sowie Holzbindern und Holzbalkendecke
als Flachdach, die Fassade besteht aus Sandwichelementen und den
Fahrzeug-Toren.

BT 03/04 - große KFZ-Halle - 1-geschossiger Skelettbau - 2-geteilt mit
Brandabschnitt - mit Mauerwerkswänden und Stb.-Stützen sowie Holzbindern
und Holzbalkendecke als Flachdach, die Fassade besteht aus
Sandwichelementen und den Fahrzeug-Toren.

BT 06 - kleine KFZ-Halle - 1-geschossiger Skelettbau - 2-geteilt mit
angrenzendem Schleppdach - mit Mauerwerkswänden und Stb.-Stützen sowie
Holzbindern und Holzbalkendecke als Flachdach, die Fassade besteht aus
Sandwichelementen und den Fahrzeug-Toren.

0.1.4  Verkehrsverhältnisse/-beschränkungen auf der Baustelle
  Die Verkehrsverhältnisse auf dem Baugelände sind auf dem beigefügten
BE-Plan als Vorschlag dargestellt. Auf dem Baugelände ist eine Baustraße
mit separater Ein- und Ausfahrt vorgesehen. Sie ermöglicht die Anfahrt
zu allen Gebäuden, jedoch ohne Kreisverkehr und wird als Einbahnstraße
genutzt. Vor Beginn der Ausführung wird gemeinsam mit der örtlichen
Objektüberwachung eine Bauzustandsbegehung durchgeführt und
protokolliert.

0.1.5  Für den Verkehr freizuhaltende Flächen
Container, Materialien und sonstige Gegenstände, Geräte etc. der
Baustelleneinrichtung sind gemäß dem Baustelleneinrichtungsplan und in
Absprache mit der örtlichen Objektüberwachung einzurichten.
Grundsätzlich sind öffentliche Verkehrsflächen sowie sämtliche
Verkehrswege auf der Baustelle freizuhalten. Das Parken auf dem
Baugelände ist untersagt. In unmittelbarer Nähe zum Baufeld gibt es
keine Parkmöglichkeiten. Die Rückstaubildung bei Anlieferungen muss
vermieden werden.

0.1.6  Art, Lage und Nutzbarkeit von Transporteinrichtungen etc.
Durch den Auftraggeber werden keine Transporteinrichtungen, Hebezeuge
etc. zur Verfügung gestellt. Der Auftragnehmer hat sämtliche Transporte
selbst zu veranlassen, zu koordinieren und durchzuführen.

0.1.7  Lage, Art, Anschlusswerte für Wasser, Energie und Abwasser
  Für die vertragsgegenständlichen Leistungen des Auftragnehmers sind
bauseitig Übergabepunkte für Wasser und Strom auf dem Gelände vorhanden.
Der AN hat die gesamte Baustromanlage sowie die Bauwasseranlage für die
Baustelle zu errichten und vorzuhalten, entsprechende Positionen sind im
LV enthalten.

  Die Kosten des Verbrauchs an elektrischer Energie und Wasser werden
über eine Umlage auf den AN umgelegt.

0.1.8  Überlassene Räume und Flächen
Es werden keine Räume und Lagerflächen nur wie im BE-Plan dargestellten
Umfang (für alle AN) durch den Auftraggeber zur Verfügung gestellt. Alle
notwendigen Räume und darüberhinaus erforderliche Lagerflächen hat der
Auftragnehmer selber zu schaffen. Die Kosten dafür sind mit den
Einheitspreisen abgegolten. Die BE des AN hat ausschließlich mit
stapelbaren Container zu erfolgen.

0.1.9  Bodenverhältnisse
Die Bodenverhältnisse sind dem Baugrundgutachten vom 11.04.2022 von der
Baugrund und Umweltgesellschaft mbH zu entnehmen, welches dem
Auftragnehmer auf Anforderung elektronisch zur Verfügung gestellt werden
kann.

0.1.10  Wasserverhältnisse im Boden
Ein Grundwassereinfluss wurde im Untersuchungsbereich bis zur Endtiefe
von 5 m unter Geländeoberkante (GOK) nicht festgestellt. Zum Zeitpunkt
der Erkundung (02/2022) waren weder Schichtenwassereinflüsse noch
Grundwasser beobachtbar. Nach Niederschlägen ist jedoch mit Stau- und
Haftnässe in den oberflächennahen Bodenschichten sowie auf der
Geländeoberkante zu rechnen.

Die genaueren Angaben zu den Wasserverhältnissen sind dem
Baugrundgutachten von der Baugrund und Umweltgesellschaft mbH zu
entnehmen, welches dem Auftragnehmer auf Anforderung elektronisch zur
Verfügung gestellt werden kann.

0.1.14  Schutz von Bäumen, Pflanzen etc.
Wenn Schutzmaßnahmen erforderlich sind, so werden diese in
Leistungspositionen geregelt bzw. von anderen Unternehmern ausgeführt.

0.1.15  Sicherung des öffentlichen Verkehrs
Der Auftragnehmer hat für die Dauer seiner Leistungen entsprechende
Regelung zur Sicherung des öffentlichen Verkehrs beim Verlassen des
Baugeländes vorzunehmen. Auch sind die Tore zum Baugelände durch den AN
außerhalb der Arbeitszeiten verschlossen zu halten. Die Kosten für die
Sicherungsmaßnahmen sind mit den Einheitspreisen abgegolten.

0.1.19  Maßnahmen gemäß Baustellenordnung
Der Auftraggeber hat einen Koordinator für die Sicherheit und den
Gesundheitsschutz (SiGeKo) nach BaustellV bestellt. Dieser hat
Vorschriften zum Arbeits- und Gesundheitsschutz und eine
Baustellenordnung verfasst, die verbindlich zu beachten sind.

0.1.23  Ablauf der Arbeiten
Bei allen vorzunehmenden Arbeiten der Auftragnehmer ist davon
auszugehen, dass andere Auftragnehmer ebenfalls mit Leistungen
beauftragt sind. Die einzelnen Abläufe der Arbeiten werden in einem
Terminplan erfasst und werden in regelmäßig stattfindenden
Baustellengesprächen im Detail koordiniert.
Die Teilnahme des verantwortlichen Bauleiters (deutschsprachig) des AN
oder seines Bevollmächtigten an diesen Besprechungen ist
sicherzustellen.

## Zusätzlicher Text
0.2  Angaben zur Ausführung

0.2.1  Arbeitsabschnitte und Unterbrechungen
Mit Unterbrechungen ist zu rechnen. Durch die örtliche Objektüberwachung
werden, in Abstimmung mit dem Auftragnehmer, die Arbeitsabschnitte und
Bauabschnitte festgelegt.

Es ist vorgesehen, die Gebäudeteile schrittweise, jedoch teilweise
parallel zu starten. Geplant ist, mit BT01 zu beginnen, gefolgt von
BT06. Abschließend sollen BT02, BT03 und BT04 parallel anlaufen.

Schlechtwetterregelung
Eine Unterbrechung auf Grund von Schlechtwetter muss der Auftragnehmer
am gleichen Tag beim AG schriftlich anmelden. Der Nachweis erfolgt
ausschließlich über die Daten des Deutschen Wetterdienstes und bezieht
sich auf die gemessenen Daten von 09:00 Uhr des jeweiligen Tages.

Alle Arbeiten sind bis zu den nachfolgend definierten Bedingungen
auszuführen, die dafür notwendigen Aufwendungen, Materialien,
Schutzmaßnahmen etc. sind entsprechend einzukalkulieren und werden nicht
gesondert vergütet.

Eine Unterbrechung der Arbeiten erfolgt nur bei:
- geschlossene Schneedecke
- Windstärke >= 6 Beaufort
- 24-stündige Niederschlagshöhe >= 30 mm
Der Auftragnehmer muss diese Bedingungen am gleichen Tag beim AG
schriftlich anmelden. Der  Nachweis erfolgt ausschließlich über die
Daten des Deutschen Wetterdienstes die der Auftragnehmer vorzulegen hat.

0.2.2  Besondere Erschwernisse
Es sind keine besonderen Erschwernisse bekannt.

0.2.3  Vorgaben aus dem SiGe-Plan
Die Vorgaben aus dem SiGe-Plan sind verbindlich einzuhalten, siehe
beigefügte Anlage.

0.2.6  Besondere Anforderungen an die Baustelleneinrichtung (BE)
Die Baustelleneinrichtung des AN richtet sich nach den Vorgaben des AG
und diese sind zwingend einzuhalten. Für die Baustelleneinrichtung des
Auftragnehmers sind nur stapelbare Container zu verwenden, welche gemäß
dem BE-Plan einen unbefestigten Platz zur Verfügung gestellt bekommen,
der entsprechend zu befestigen und wieder in den Urzustand zu versetzen
ist. Die Kosten sind mit den Einheitspreisen des Angebots abgegolten.

0.2.7  Besondere Anforderungen an Gerüste
Notwendige Gerüste und Hebezeuge sind vom AN entsprechend seines
Leistungsumfanges zu stellen. Eine Mitbenutzung durch andere
Auftragnehmer ist nicht vorgesehen.

0.2.8  Mitbenutzung von Gerüsten
Grundsätzlich sind die Gerüste des Auftragnehmers auch für Zwecke des
Auftraggebers zur Nutzung frei. Die Benutzung ist auf jeden Fall mit dem
Auftragnehmer abzustimmen.

Es werden bauseits Fassadengerüste an den Außenwänden der Gebäude, die
für den Rohbau, für die Herstellung der Fassade, der Fenstermontagen und
als Dachfanggerüst zur Verfügung gestellt. Dies erfolgt suksessive mit
der Erstellung des Rohbaus. Die Gerüste sind wandseitig ohne
Seitenschutz ausgeführt, jedoch mit Konsolverbreiterung zur notwendigen
Demontage, beim Herstellen der Fassade.

0.2.9  Vorhaltung von Gerüsten/BE für andere Unternehmer
Sollen Gerüste des Auftragnehmers anderen Unternehmen zur Verfügung
gestellt werden, so wird das in den entsprechenden Leistungspositionen
beschrieben.

0.2.10  Recycling-Stoffe / Wiederverwendung von Materialien
Nur wenn in Leistungstexten darauf eingegangen wird, ist die Benutzung
von Recycling-Baustoffen entsprechend den Vorgaben nach DGNB gestattet.

0.2.11  Anforderungen an Recycling-Stoffe
Falls, wie unter Pkt. 0.2.10 beschrieben, Recyclingstoffe zur Anwendung
kommen, geht der Auftraggeber davon aus, dass es zu keinen
umweltbedenklichen Beeinträchtigungen (unmittelbar oder auf Dauer)
kommt.
Im Zweifelsfall hat der Auftragnehmer den Beweis der Unbedenklichkeit zu
führen.

0.2.12  Besondere Anforderungen an die Umweltverträglichkeit von
Stoffen/Bauteilen
Alle eingesetzten Bauprodukte müssen schadstoff-, geruchs- und
emissionsfrei bzw. emissionsarm sein. Diese dürfen im eingebauten
Zustand keine gesundheitliche Beeinträchtigung des menschlichen
Organismus hervorrufen.

Die Bundes-Bodenschutz- und Altlastenverordnung muss eingehalten werden.
Der Boden und das Grundwasser sind proaktiv vor schädlichen
Stoffeinträgen durch Baustoffe und Betriebsmittel zu schützten.

0.2.13  Eignungs- und Gütenachweise
Der Auftragnehmer hat über alle zur Ausführung bestimmten Baustoffe und
ggf. Herstellungsverfahren Eignungs- und Gütenachweise zu führen. Andere
als in der Leistungsbeschreibung benannte Bauteile, Materialien, Stoffe
und Fabrikate dürfen nur verwendet werden, wenn sie vom Auftraggeber vor
dem jeweiligen Beginn der Ausführung freigegeben wurden.

0.2.14  Wiederverwendung von Stoffen
Sollen abzubrechende Baustoffe bzw. Boden einer weiteren oder
zukünftigen Nutzung im Zuge des Bauvorhabens zugeführt werden, wird in
den entsprechenden Positionen des Leistungsverzeichnisses darauf näher
eingegangen.

0.2.15  Abbrucharbeiten und Entsorgung
Alle Abbruchmaterialien, Bauabfälle und Müll sind ordnungsgemäß nach den
rechtlichen Vorschriften, schadlos ohne Beeinträchtigung des
Allgemeinwohls, insbesondere ohne Schadstoffanreicherungen im
Wertstoffkreislauf, zu verwerten oder, wenn eine Verwertung nicht
möglich ist, allgemeinwohlverträglich zu entsorgen. Hierbei sind die
Vorschriften der Abfallsatzung der Stadt Bernburg zu beachten und
einzuhalten.

Die Entsorgungsgebühren sind vom Auftragnehmer zu übernehmen. Der
Nachweis der ordnungsgemäßen Entsorgung, gegenüber dem Auftraggeber, ist
unaufgefordert zu führen. Bei der Entsorgung sind die Vorgaben zur
elektronischen Nachweisführung zu beachten.

Kontaminierte Baustoffe sind grundsätzlich getrennt vom üblichen
Bauschutt zu entsorgen. Die erfolgte Entsorgung ist grundsätzlich dem
Auftraggeber nachzuweisen.
Die Entsorgung von kontaminierten Baustoffen, die zur Errichtung neuer
Bauteile dienten (überschüssige Baustoffe, Abfälle), ist grundsätzlich
vom Auftragnehmer ordnungsgemäß durchzuführen.

Die gesetzlichen Mindestvorschriften des Kreislaufwirtschafts- und
Abfallgesetzes (KrWG) müssen generell erfüllt werden.

0.2.16  Beigestellte Stoffe (vom AG)
Stoffe, Bauteile, Geräte oder Arbeitskräfte werden vom Auftraggeber
nicht zur Verfügung gestellt. Die Sicherung seiner Teile, insbesondere
der bereits fertig gestellten Leistungen, bleibt Sache des
Auftragnehmers.

0.2.17  Hilfestellung durch den Auftraggeber
Durch den Auftraggeber erfolgt keine weitere Hilfestellung als die hier
in den ATV beschriebenen.

0.2.18  Leistungen für andere Unternehmer
Sind Leistungen für andere Unternehmer zu erbringen, wird dies in
einzelnen Positionen der Leistungsbeschreibung geregelt.

0.2.20  Benutzung vor der Abnahme
Für den Fortschritt der Bauarbeiten ist es erforderlich, dass bereits
erstellte und fertig gestellte Bauteile durch bauseits beauftragte
Auftragnehmer einer weiteren Bearbeitung unterzogen werden. Das ist
diesen Auftragnehmern grundsätzlich zu gestatten.

Eine Abnahme oder ein vergleichbares Verfahren findet nicht statt.
Überdeckte oder überbaute Leistungen werden gemeinsam mit dem
Auftraggeber oder des bevollmächtigten Vertreters vorher als
Leistungsfeststellung (gemäß VOB/B § 4 Ziffer 10) kontrolliert und
protokolliert und stellen keine Abnahme im Sinne der VOB/B § 12 dar.
Diese Leistungskontrollen sind Bestandteil einer noch zu erfolgenden
Abnahme der gesamten Bauleistungen des Auftragnehmers und werden dieser
Abnahme beigefügt.
Die Beseitigung von dabei festgestellten Mängeln ist durch den AN zu
protokollieren (z.B. Foto, Video, Aufmaß).

0.2.21  Übertragung der Wartung
Wenn der Auftragnehmer die Wartung für die Dauer der Verjährungsfrist
für Mängelansprüche übernehmen soll, so wird dies in den entsprechenden
Positionen des Leistungsverzeichnisses geregelt.

0.2.22  Abrechnung nach bestimmten Vorlagen
Örtliche Aufmaße von nicht zeichnerisch dargestellten Leistungen sind in
die vom Auftragnehmer zu erstellenden Abrechnungszeichnungen zu
übertragen oder mit dem Hinweis auf ein separates Aufmaß kenntlich zu
machen.
Für die Ermittlung von Mengen hat der Auftragnehmer grundsätzlich die
Möglichkeiten der EDV zu nutzen. Auf die Regelungen für die
elektronische Bauabrechnung (EDV Verfahrensbeschreibung REB 23.003) und
deren Benutzung wird  hingewiesen.

0.2.23  Baudokumentations- und Mängelmanagementsystem
Die Objektüberwachung benutzt zur Kommunikation mit den AN ein
elektronisches Baudokumentations- und Mängelmanagementsystem. Der AN
verpflichtet sich zur Nutzung dieses Systems, welches kostenfrei ist.
Das betrifft vor allem die Fertigstellungsmeldungen von Leistungen aus
Zustandsfeststellungen und die Abmeldung von Baumängeln, welche per
QR-Code und Link  über Smartphone oder PC erledigt werden können.

0.2.24  Dokumentation
Durch den AN sind Bautagesberichte zu erstellen und wöchentlich
einzureichen. Der AG behält sich das Recht vor die verpflichtende
Anwendung einer vom AG zur Verfügung gestellten Softwarelösung, welche
für den AN kostenfrei ist, anzuordnen. Der Zugriff kann sowohl per
Webbrowser, als auch per App erfolgen.

Neben Bautagesberichten hat der AN eine vollständige Dokumentation
seiner Leistungen mit sämtlichen erforderlichen Zulassungen,
Übereinstimmungserklärungen,  Prüfzeugnissen, Produktdatenblättern,
Pflege- und Wartungshinweisen, Revisionsplänen etc. einfach jeweils
Papierform und digital auf Datenträger und Planserver zu übergeben. Für
die Dokumentation werden eine Ordnerstruktur und die Dateiformate
zwingend vorgegeben.

## Zusätzlicher Text
0.3  Beigefügte Unterlagen

01_Ausschreibung
gemäß den Vergabeunterlagen

02_Architektur
gemäß Planliste

03_Tragwerksplanung
gemäß Planliste

Alle Planunterlagen werden digital über eine Plattform bereitgestellt;
Ausdrucke und Plots sind vom AN eigenständig auszuführen und mit den
Einheitspreisen abgegolten.

## Dachabdichtungsarbeiten
Datum: 25.02.26

*Hinweis*
Die im Leistungsverzeichnis enthaltenden Positionen
sind grundsätzlich unter Berücksichtigung aller
Unterlagen, Beschreibungen, Zeichnungen etc. der
Vergabe zu kalkulieren, auch wenn nicht explizit darauf
Bezug genommen wird, da diese Unterlagen Teile der
Leistungsbeschreibung sind.

*Hinweis*
Die im Leistungsverzeichnis beschriebenen Arbeiten sind
unter Berücksichtigung der Fachregel für Abdichtungen,
kurz Flachdachrichtlinie vom Zentralverband des
Deutschen Dachdeckerhandwerks - Fachverband Dach-,
Wand- und Abdichtungstechnik - e.V.

*Hinweis*
Wird in den Beschreibungen der Positionen nichts zum
Korrosionsschutz von Verbindungs- und
Befestigungsmitteln aus Stahl geschrieben, so sind
diese mindestens durch Verzinkung gegen Korrosion
geschützt auszuführen.

**Ausführungsbeschreibung 0001 Dachabdichtungsarbeiten**
*Allgemein*
Die Beschreibungen dieser Ausführungsbeschreibung
gelten für die entsprechenden Positionen in jedem Titel
des Leistungs- verzeichnisses Abdichtungsarbeiten auch
wenn nicht direkt auf die Ausführungbeschreibung Bezug
genommen wird.
*Untergründe Dampfsperre*
Der Untergrund der Dachflächen ist je nach Bauteil
unterschiedlich ausgebildet.

Bauteil 1 weist als Dachuntergrund eine Stahlbetondecke
auf.

Die Bauteile 2, 3 und 6 sind mit einer Holzschalung als
Dachuntergrund ausgeführt.

Bauteil 4 besitzt grundsätzlich ebenfalls eine
Holzschalung; in den Teilbereichen zwischen den Achsen
4.F - 4.E sowie 4.I - 3.A ist jedoch eine
Stahlbetondecke vorhanden.

Aufgrund der materialwechselnden Untergründe ist eine
Dampfsperre einzusetzen, die sowohl für Stahlbeton- als
auch für Holzuntergründe mit Trennlage zugelassen ist
und eine durchgehende, luft- und dampfdichte Ebene über
alle Dachflächen sicherstellt.

Auf den Stahlbetondecken ist die Dampfsperre
vollflächig im Schweißverfahren zu verkleben. Der
Betonuntergrund ist hierfür tragfähig, sauber, trocken
und mit einer geeigneten, systemkonformen Grundierung
vorzubehandeln. Auf den Holzschalungen ist vorher eine
Trennlage mechanisch zu befestigen und anschließend die
Dampfsperre zu verlegen.

Die Übergangsbereiche zwischen Stahlbeton und
Holzschalung sind konstruktiv so auszuführen, dass eine
materialübergreifend homogene, geschlossene
Dampfsperrschicht ohne Unterbrechungen oder
Schwachstellen entsteht. Überlappungen, Anschlüsse und
Verklebungen sind systemgerecht und dauerhaft luftdicht
herzustellen.

Alle Arbeiten sind entsprechend den anerkannten Regeln
der Technik, den einschlägigen Normen sowie den jeweils
gültigen Verlege- und Verarbeitungsvorschriften des
Herstellers auszuführen.
*Anschlüsse*
In allen Positionen Anschlüsse an
Durchdringungen/Einbauten ist das Anarbeiten aller
betroffenen Aufbauschichten zu kalkulieren.

Die Ausführung der Eckausbildung und Übergangausbildung
von waagerecht zu senkrecht ist systemkonform
herzustellen und wenn nicht gesondert vergütet in die
Positionen einzukalkulieren.
*Schnittstellen*
AN Zimmermann
Da die Fallrohre bei Bauteil 1 hinter der Holzfassade
verlaufen, ist hier eine enge Abstimmung mit dem AN
Zimmermann notwendig.

Außerdem ist bei dem Anschluss des Vordachs hinter der
Fassade ebenfalls eine Abstimmung mit dem AN notwendig.

AN Elektro / RWA-Anlage im Treppenhaus
Vom AN Elektro werden Leerrohre mit Übergabedosen
während der Rohbauarbeiten verlegt. Die Kabellänge ab
der Übergabedose beträgt ca. 3,00 m. Außen ist der
Motor (230V AC) über eine wasserdichte Kupplung mit dem
Kabel verbunden. Die Abstimmung der Arbeiten mit dem AN
Elektro ist eigenverantwortlich vorzunehmen, gleiches
gilt für die Übergabe der technischen Daten der zum
Einsatz kommenden elektrischen Bauteile des AN.

AN Elektro / PV-Anlage
Alle PV-Anlagen mit allen Systembauteilen und
Komponenten, einschl. der ballastierenden
Unterkonstruktion werden bauseitig durch den AN Elektro
errichtet.

### Bereich 01 Abdichtungsarbeiten DIN 18336 - alle Bauteile

#### Abschnitt 01.01 Abdichtungsarbeiten DIN 18336 - alle Bauteile

**01.01.0010 Werk- und Montageplanung inkl. Gefälleverlegung**
Die Unterlagen sind durch den Auftragnehmer an den
Auftraggeber 1-fach in Papier und 1-fach digital (in
den
Dateiformaten dwg/dxf und pdf) zu überreichen.

Grundlage der Werkstatt-und Montageplanung ist das
eigenverantwortliche Aufmaß des AN auf der Baustelle.
Evtl. Bautoleranzen sind entsprechend zu
berücksichtigen.
Aus den Zeichnungen muss die komplette Vermassung der
Elemente und die Anschlüsse an den Baukörper zu
entnehmen sein.

Auf Grundlage der Entwässerungsplanung ist AN-seitig
eine
Gefälleverlegeplanung zu erstellen und dem AG zur
Freigabe vier Wochen vor Baubeginn unter
Berücksichtigung
der Lieferzeit vorzulegen.

Mit Nachweis des R-Wertes:
R-Wert Berechnung nach DIN ISO EN 6946 für EnEV

Hinweis: In Attikabereichen werden
Entwässerungselemente
vorgesehen; Gegengefälle ist dringend zu vermeiden.
Übergebene Pläne sind vom Auftragnehmer zu prüfen. Auf
Unstimmigkeiten oder Bedenken hat er den Auftraggeber
unverzüglich schriftlich hinzuweisen.
Menge: 1,000 psch
Zuordnung: 369

**01.01.0020 Berechnung Windlasten**
Berechnung der Windlastannahme für alle Dachflächen.
Der Nachweis der Befestigungsmittel erfolgt für den
gesamten Dachaufbau unter Berücksichtigung eines
vollflächig verklebten Aufbaus ohne Auflast mit
bituminöser Abdichtung (BT01) sowie für die weiteren
Bauteile mit mechanisch befestigter Kunststoffdachbahn.
Menge: 1,000 psch
Zuordnung: 369

**01.01.0030 Dichtigkeitsprüfung**
Dichtigkeitsprüfung durch Elektroimpulsverfahren für
alle Dachflächen. Nach Beendigung der
Abdichtungsarbeiten ist eine Dichtigkeitsprüfung inkl.
Leckageortung u. Protokollierung durchzuführen.
Menge: 1,000 psch
Zuordnung: 369

**01.01.0040 Nachweis Sekuranten**
Die Einbausituation sämtlicher Sekuranten ist per
Montagedokumentation nachzuweisen.
Die anfallenden Kräfte müssen mit einer
computergestützten Simulation nachgewiesen werden.
Montage und Abnahme mit Zertifizierung und Computersimulationsberechnung.
Menge: 1,000 psch
Zuordnung: 369

**01.01.0050 Dokumentation**
Der AN hat spätestens zur Abnahme bezüglich seiner
ausgeführten Leistungen zu seinen Lasten eine
Dokumentation 2-fach in Papier und 1-fach digital mit
folgendem Inhalt zu übergeben, Erklärungen und
Prüfbücher im Original:

1. Benennung verwendeten Materialien, Baustoffe und
Bauteile
in Form von Produktbeschreibungen, technischen
Datenblättern und Prüfzeugnissen.
2. Übereinstimmungserklärungen zur fach- und
sachgerechten
Verwendung und Einbau der ausgeführten Produkte,
insbesondere relevanter Ausführungen für den Brand-,
Wärme-, Schall- und Feuchteschutz.
3. Fachunternehmererklärung
a. Leistungen nach allgemein anerkannten Regeln der
Technik ausgeführt,
b. Leistung gemäß den vertraglich vereinbarten
Eigenschaften erbracht - ohne gebrauchseigenschaftsherabsetzende Fehler öder Mängel,
c. Leistungen entsprechen dem öffentlichen Baurecht und
wurden auf die Arbeiten anderer Unternehmer
abgestimmt (§ 55 NBauO)
4. Prüfbücher für prüfrelevante Produkte (z.B.
Brandschutzabschlüsse, RWA), sofern zutreffend
5. Unternehmererklärung nach EnEV §26a,
sofern zutreffend
6. Protokolle zur Einweisung des Nutzers, sofern
zutreffend
7. Werkstattplanung als Revisionsstand, sofern
zutreffend

Das Fehlen dieser Unterlagen wird im Rahmen der
Schlussrechnungsprüfung wie das Fehlen von Aufmaßen
gewertet und verhindert eine abschließende Bearbeitung
der
Rechnung.
Menge: 1,000 psch
Zuordnung: 369

### Bereich 02 Abdichtungsarbeiten DIN 18336 - BT01

#### Abschnitt 02.01 Abdichtungsarbeiten DIN 18336 - BT01

**02.01.0010 Oberflächenzugfestigkeit Prüfen**
Prüfen der Oberflächenzugfestigkeit,
Fläche waagerecht (bis 2 % geneigt), an Untergrund aus
Stahlbeton, Prüfflächen durch Ringnut begrenzen.

Ein Stahlstempel wird auf eine definierte Prüffläche
geklebt und mittels Zugprüfgerät rechtwinklig zur Ebene
des vorbereiteten Betonuntergrundes
(Oberflächenzugfestigkeit, auch Abreißfestigkeit) oder
zur Beschichtungsebene (Haftzugfestigkeit) abgerissen.

gemäß DAfStb-Richtlinie Schutz und Instandsetzung von
Betonbauteilen Teil 3 (2001-10), ZTV-ING.
Menge: 1,000 St
Zuordnung: 363 081

**02.01.0020 Untergrund reinigen, aus Stahlbeton**
Reinigen des Untergrundes aus Stahlbeton, waagerecht,
zur Verbesserung der Haftung, ca. 5 % der Gesamtfläche
von grober Verschmutzung, festhaftend, Dicke bis 20 mm,

durch Entfernen von Grobschmutz,
anfallende Stoffe im Behälter des AN sammeln und
entsorgen.
Menge: 491,000 m2
Zuordnung: 363

**02.01.0030 Voranstrich, Bitumenemulsion, auf Stahlbeton**
*** Bezugsbeschreibung
Voranstrich für Flachdach, auf kaltflüssiger
Bitumenbasis als Haftgrund,  Auftrag durch Rollen,
Spritzen oder Streichen vollflächig, auf Untergrund aus
Stahlbeton, Untergrund waagerecht.

Aufbringmenge: mind. 0,5 kg/m²
Menge: 491,000 m2
Zuordnung: 363

**02.01.0040 Voranstrich, Bitumenemulsion, auf Stahlbeton, auf Aufzugsüberfahrt**
*** wie Position 02.01.0030
auf höherliegender Aufzugsüberfahrt, Ausführung
waagerecht.
Abmessung ca. 2,20 x 2,30 m. ca. 50 cm über der
Dachfläche.
Menge: 5,000 m2
Zuordnung: 363

**02.01.0050 Voranstrich, Bitumenemulsion, auf Stahlbeton, an Attika**
*** Bezugsbeschreibung
Voranstrich auf kaltflüssiger Bitumenbasis als
Haftgrund für nachfolgende Dampfsperre aus
Polymerbitumenbahn,
an Attika aus Stahlbeton, waagerecht und senkrecht,
Abwicklung über 550 bis 650 mm aus Bitumenlösung.

gemäß Detail:  BT01-D-07 Dachentwässerung
Menge: 91,000 m
Zuordnung: 363

**02.01.0060 Voranstrich, Bitumenemulsion, auf Stahlbeton, an Aufzugsüberfahrt**
*** wie Position 02.01.0050
an Aufzugsüberfahrt, Ausführung senkrecht, Höhe ca. 50
cm.
inkl. fachgerechter Übergang an waagerechte Fläche der
Aufzugsüberfahrt.
Menge: 9,000 m
Zuordnung: 363

*Hinweis*
Dampfsperre

**02.01.0070 Dampfsperre, auf Stahlbeton**
*** Bezugsbeschreibung
Dampfsperre als Luftdichtheits- und diffusionsdichte
Schicht
sd-Wert größer gleich 1500 m DIN 4108-3, DIN 4108-7,
für nicht belüftetes Dach, aus Bitumenbahnen,
Bitumen-Schweißbahn mit Aluminiumbandeinlage
DIN EN 13970 - Al + G 200 S4 mit Aluminiumbandeinlage
und Glasgewebeeinlage 200 g/m2, mit wärmeaktivierbarer
Klebeschicht auf der Oberseite, punkt- oder
streifenweise verschweißen, Nähte und Stöße
verschweißen,
Untergrund Beton.
Menge: 491,000 m2
Zuordnung: 363 021

**02.01.0080 Dampfsperre, auf Stahlbeton, auf Aufzugsüberfahrt**
*** wie Position 02.01.0070
auf höherliegender Aufzugsüberfahrt, Ausführung
waagerecht.
Abmessung ca. 2,20 x 2,30 m. ca. 50 cm über der
Dachfläche.
Menge: 5,000 m2
Zuordnung: 363

**02.01.0090 Dampfsperre, auf Stahlbeton, an Attika**
*** Bezugsbeschreibung
Dampfsperre an Attika, waagerecht und senkrecht,
Abwicklung über 550 bis 650 mm,
als Luftdichtheits- und diffusionsdichte Schicht
sd-Wert größer gleich 1500 m DIN 4108-3, DIN 4108-7,
für nicht belüftetes Dach, aus Bitumenbahnen,
Bitumen-Schweißbahn mit Aluminiumbandeinlage
DIN EN 13970 - Al + G 200 S4 mit Aluminiumbandeinlage
und Glasgewebeeinlage 200 g/m2, mit wärmeaktivierbarer
Klebeschicht auf der Oberseite, punkt- oder
streifenweise verschweißen, Nähte und Stöße
verschweißen,
Untergrund Beton.

gemäß Detail:  BT01-D-07 Dachentwässerung
Menge: 91,000 m
Zuordnung: 363

**02.01.0100 Dampfsperre, auf Stahlbeton, an Aufzugsüberfahrt**
*** wie Position 02.01.0090
an Aufzugsüberfahrt, Ausführung senkrecht, Höhe ca. 50
cm.
inkl. fachgerechter Übergang an waagerechte Fläche der
Aufzugsüberfahrt.
Menge: 9,000 m
Zuordnung: 363

**02.01.0110 Dampfsperre, Eckausbildung**
Eckausbildung der zuvor beschriebenen Dampfsperre an
Attika, Aufzugsüberfahrt etc. Ausbildung an Innen- und
Außenecken.
Menge: 8,000 St
Zuordnung: 363

**02.01.0120 Wärmedämmschicht, MW, WLS040, D.100mm**
*** Bezugsbeschreibung
Wärmedämmschicht als Flachdachdämmung,
für nicht belüftetes Dach, aus Mineralwolle in Platten,

MW DIN EN 13162, Anwendungsgebiet DIN 4108-10 DAA,
Bemessungswert der Wärmeleitfähigkeit max. 0,040
W/(mK), Brandverhaltensklasse DIN EN 13501-1 A1
(nichtbrennbar),
Dicke 100 mm, vollflächig heiß kleben.

Druckspannung bei 10 % Stauchung größer gleich 80 kPa,
geeignet für ballastierte PV-Aufständerung.
Menge: 491,000 m2
Zuordnung: 363 021

**02.01.0130 Wärmedämmschicht, MW, WLS040, D.140mm, auf Aufzugsüberfahrt**
*** wie Position 02.01.0120
Dicke 140 mm,
auf höherliegender Aufzugsüberfahrt, Ausführung
waagerecht.
Abmessung ca. 2,20 x 2,30 m. ca. 50 cm über der
Dachfläche.
Menge: 5,000 m2
Zuordnung: 363

**02.01.0140 Gefälledämmschicht, MW, WLS040, m.D.180mm (2% Gefälle)**
*** Bezugsbeschreibung
Gefälledämmschicht als Flachdachdämmung,
für nicht belüftetes Dach, Neigung größer gleich 2 %,
aus Mineralwolle in Platten, MW DIN EN 13162,
Anwendungsgebiet DIN 4108-10 DAA, einseitig kaschiert,
Bemessungswert der Wärmeleitfähigkeit max. 0,040
W/(mK), Brandverhaltensklasse DIN EN 13501-1 A1
(nichtbrennbar), mittlere Dicke 180 mm, vollflächig
heiß kleben.

Druckspannung bei 10 % Stauchung größer gleich 80 kPa,
geeignet für ballastierte PV-Aufständerung.
Menge: 491,000 m2
Zuordnung: 363 021

**02.01.0150 Gefälledämmschicht, MW, WLS040, m.D.180mm (2% Gefälle), auf Aufzugsüberfahrt**
*** wie Position 02.01.0140
auf höherliegender Aufzugsüberfahrt, Ausführung
waagerecht.
Abmessung ca. 2,20 x 2,30 m. ca. 50 cm über der
Dachfläche.
Menge: 5,000 m2
Zuordnung: 363

**02.01.0160 Dämmkeil MW 60/60mm**
STLB-Bau 2025-10 21
Dämmkeil aus Mineralwolle, DIN EN 13162 MW, Querschnitt
60/60 mm.
Menge: 109,000 m
Zuordnung: 363 021

**02.01.0170 Wärmedämmschicht, MW, WLS040, D.100mm, an Attika**
*** Bezugsbeschreibung
Wärmedämmschicht an Attika, senkrecht, Dicke 100 mm,
Ausführungshöhe ca. 450 mm, aus Mineralwolle in
Platten,
MW DIN EN 13162, Anwendungsgebiet DIN 4108-10 DAA,
Bemessungswert der Wärmeleitfähigkeit max. 0,040
W/(mK), Brandverhaltensklasse DIN EN 13501-1 A1
(nichtbrennbar),
heiß kleben auf Damfsperre.

gemäß Detail:  BT01-D-07 Dachentwässerung
Menge: 91,000 m
Zuordnung: 363

**02.01.0180 Wärmedämmschicht, MW, WLS040, D.100mm, an Aufzugsüberfahrt**
*** wie Position 02.01.0170
an Aufzugsüberfahrt, Ausführung senkrecht, Höhe ca. 50
cm.
Menge: 9,000 m
Zuordnung: 363

**02.01.0190 Wärmedämmschicht, MW, WLS040, auf Attika, inkl. Distanzhölzer**
Wärmedämmschicht als Distanzkeil,
trapezförmig im Querschnitt, waagerecht auf Attika,
Dicke min. 100 mm, Breite ca. 350 mm,
aus Mineralwolle in Platten, MW DIN EN 13162,
Anwendungsgebiet DIN 4108-10 DAA, Bemessungswert der
Wärmeleitfähigkeit max. 0,040 W/(mK),
Brandverhaltensklasse DIN EN 13501-1 A1
(nichtbrennbar),
heiß kleben auf Damfsperre.

inkl. Distanzhölzer als Unterkonstruktion für die
nachfolgende Attikabohle.

gemäß Detail:  BT01-D-07 Dachentwässerung
Menge: 91,000 m
Zuordnung: 363 016

**02.01.0200 Holzwerkstoffplatte als Attikabohle, D.30mm, B.600mm**
Holzwerkstoffplatten als Attikabohle,
Dicke 30mm, Breite ca. 600mm,
aus BFU, EN 636-2 S/-3 wasserfest,
zwei Kanten gefast, befestigt/verschraubt auf zuvor
beschriebene Distanzhölzer als Unterkonstruktion.

gemäß Detail:  BT01-D-07 Dachentwässerung
Menge: 91,000 m
Zuordnung: 363

**02.01.0210 Dachabdichtung, 2-lag.**
*** Bezugsbeschreibung
Abdichtung von Dächern, DIN 18531-1 und DIN 18531-3,
Neigung größer gleich 2 %, Anforderungen hinsichtlich
Widerstandsfähigkeit gegen Flugfeuer und strahlende
Wärme B ROOF, Untergrund Dämmschicht aus Mineralwolle,

1. Lage aus kaltselbstklebenden Polymerbitumenbahnen
DIN EN 13707 PYE - KTG - KSP 3,0 mit
Kombinationsträgereinlage mit überwiegendem Glasanteil,
Anwendungstyp DIN/TS 20000-201 DU, Eigenschaftsklasse
E1, selbstklebend verlegen, Nähte schließen,

2. Lage aus Polymerbitumen-Schweißbahnen
DIN EN 13707 PYE - KTP S5 mit Kombinationsträgereinlage

mit überwiegendem Polyesteranteil, Anwendungstyp DIN/TS
20000-201 DO, Eigenschaftsklasse E1, vollflächig
schweißen, mit werkseitiger Abstreuung aus
Schiefersplitt.
Menge: 491,000 m2
Zuordnung: 363 021

**02.01.0220 Dachabdichtung, 2-lag., auf Aufzugsüberfahrt**
*** wie Position 02.01.0210
auf höherliegender Aufzugsüberfahrt, Ausführung
waagerecht.
Abmessung ca. 2,20 x 2,30 m. ca. 50 cm über der
Dachfläche.
Menge: 5,000 m2
Zuordnung: 363

**02.01.0230 Dachabdichtung, 2-lag., an Attika**
*** Bezugsbeschreibung
Abdichtung von Dächern, DIN 18531-1 und DIN 18531-3,
an Attika, waagerecht und senkrecht,
Abwicklung über 900 bis 1000 mm,
Anforderungen hinsichtlich Widerstandsfähigkeit gegen
Flugfeuer und strahlende Wärme B ROOF,
Untergrund Dämmschicht aus Mineralwolle,

1. Lage aus kaltselbstklebenden Polymerbitumenbahnen
DIN EN 13707 PYE - KTG - KSP 3,0 mit
Kombinationsträgereinlage mit überwiegendem Glasanteil,
Anwendungstyp DIN/TS 20000-201 DU, Eigenschaftsklasse
E1, selbstklebend verlegen, Nähte schließen,

2. Lage aus Polymerbitumen-Schweißbahnen
DIN EN 13707 PYE - KTP S5 mit Kombinationsträgereinlage

mit überwiegendem Polyesteranteil, Anwendungstyp DIN/TS
20000-201 DO, Eigenschaftsklasse E1, vollflächig
schweißen, mit werkseitiger Abstreuung aus
Schiefersplitt.

gemäß Detail:  BT01-D-07 Dachentwässerung
Menge: 91,000 m
Zuordnung: 363

**02.01.0240 Dachabdichtung, 2-lag., an Aufzugsüberfahrt**
*** wie Position 02.01.0230
an Aufzugsüberfahrt, Ausführung senkrecht, Höhe ca. 50
cm.
inkl. fachgerechter Übergang an waagerechte Fläche der
Aufzugsüberfahrt.
Menge: 9,000 m
Zuordnung: 363

**02.01.0250 Dachabdichtung, Eckausbildung**
Eckausbildung der zuvor beschriebenen Dachabdichtung an
Attika, Aufzugsüberfahrt etc. Ausbildung an Innen- und
Außenecken.
Menge: 8,000 St
Zuordnung: 363

**02.01.0260 Mechanische Befestigung Horizontalkräfte Linearbefestigung**
Befestigungselemente als Linearbefestigung der
Abdichtung für die Aufnahme horizontaler Kräfte, an
allen Dachrändern bzw. an Öffnungen und Aufbauten o. ä.

im Abstand von ca. 25 cm fachgerecht verlegen.
Menge: 91,000 m
Zuordnung: 363

**02.01.0270 Anschluss an Dachausstieg, 100x150cm**
*** Bezugsbeschreibung
Anschluss des gesamten Dachabdichtungssystems
an Dachausstieg, Nenngröße ca. 100 x 150 cm,
inkl. Aussparren der Dämmplatten und Anschluss der
Dampsperre, inkl. 4x Eckausbildungen.

gemäß Detail:  BT01-D-17.1 Dachausstieg
  BT01-D-17.2 Dachausstieg
Menge: 1,000 St
Zuordnung: 363

**02.01.0280 Anschluss an Attika-Ablauf, DN 100**
*** wie Position 02.01.0270
Anschluss des gesamten Dachabdichtungssystems
an Attika-Ablauf, DN100, mit Anschlussflansch,
inkl. Aussparren der Dämmplatten und Dampfsperre.

gemäß Detail:  BT01-D-07 Dachentwässerung
Menge: 8,000 St
Zuordnung: 363

**02.01.0290 Anschluss an Sekurant**
Anschluss des gesamten Dachabdichtungssystems
an Einzelanschlagpunkten (Sekurant), gemäß nachfolgend
beschriebenes System, Anschluss an vertikaler
Duchführung,  inkl. Aussparren der Dämmplatten und
Anschluss der Dampsperre.
Menge: 14,000 St
Zuordnung: 363

**02.01.0300 Flachdachausstieg, 100x150cm**
Flachdachfenster als Dachausstieg, Form rechteckig,
Rohbauabmessung ca. 100 x 150 cm,
Einscheiben-Sicherheitsglas (ESG), lichtdurchlässig,
klar-farblos, durchsturzsicher durch Gitter,
Wärmedurchgangskoeffizient U Index r tiefgestellt '0,9'
W/m2K,  Öffnung mit seitlichen Scharnieren,
abschließbar,
mit wärmegedämmtem GFK-Aufsetzkranz mit weißem
PVC-Rahmen, Höhe 70 cm, einschl. Befestigungsmaterial,
befestigen in Stahlbetondecke.

inkl. Einhängevorrichtung für nachfolgende Leiter.
Menge: 1,000 St
Zuordnung: 362

**02.01.0310 Dachleiter für Dachausstieg**
Einhängeleiter mit Seitenholmen und Sprossen, innen,
aus Aluminium, Steighöhe '4,20' m, Breite der Leiter 60
cm,
Sprossenabstand '280' mm,
Abstand zum tragenden Untergrund '150' mm, gemäß DGUV
Information 208-016 und DIN EN 131 (berufliche
Nutzung).

einschl. zusätzlicher Hängevorrichtung (waagerecht) im
TRH zu Befestigung an der Wand.
Menge: 1,000 St
Zuordnung: 363 022

*Hinweis*
Vordach

**02.01.0320 Dachabdichtung FLK 2K-PUR**
Abdichtung von Dächern, mit Flüssigkunststoff mit
Europäischer Technischer Zulassung, 2-komponentig auf
PUR-Basis, DIN 18531-1 und DIN 18531-3, für nicht
genutzte Dächer, Neigung größer gleich 2 %,
Anforderungen hinsichtlich Widerstandsfähigkeit gegen
Flugfeuer und strahlende Wärme B ROOF,
Eigenschaftsklasse E1, Dauerhaftigkeit W3,
Nutzlastklasse P4, Temperaturbeständigkeit TL4/TH4,
aufbringen im Rollverfahren, mit Einlage nach
Zulassung, mind. 165 g/m2, Dicke der Abdichtung mind.
1,8 mm, Farbton grau, einschl. Grundierung, Untergrund
Beton.

gemäß Detail:  BT01-D-02 Vordach
Menge: 5,800 m2
Zuordnung: 363 021

**02.01.0330 Dachabdichtung FLK 2K-PUR, Anschluss an Attikagully, DN 70**
Anschluss des Dachabdichtungssystems an Flächenablauf,
Nenndurchmesser DN 70, Anschluss an vertikaler
Duchführung.
Menge: 1,000 St
Zuordnung: 363

#### Abschnitt 02.02 Klempnerarbeiten DIN 18339 - BT01

*Hinweis*
Attikaabdeckung

**02.02.0010 Attikaabdeckung, Titanzink, D.0,7mm, vorbew., Z.910mm**
Attikaabdeckung aus legiertem Zink DIN EN 988
(Titanzink), Dicke 0,7 mm, vorbewittert,
Zuschnittbreite ca. 910 mm,
4 x gekantet, einschl. Tropfkante als Falz, beidseitig,
Nahtausbildung überlappt, verdeckt befestigen mit
Vorstoßblechen, Untergrund Holzwerkstoff,
mit Gefälle in Dachneigung.

gemäß Detail:  BT01-D-07 Dachentwässerung
Menge: 95,000 m
Zuordnung: 369

**02.02.0020 Attikaabdeckung, Titanzink, D.0,7mm, vorbew., Z.910mm, Ecke**
Ecke, aus Titanzink, Dicke 0,7 mm, vorbewittert,
zur Attikaabdeckung, Zuschnittbreite ca. 910 mm, 4x
gekantet,
Winkel 90 Grad.
Menge: 4,000 St
Zuordnung: 369

*Hinweis*
Entwässerung

**02.02.0030 Notablauf, als Attikaspeier, aus Edelstahl, DN110**
Notablauf DIN EN 1253-2 für Flachdach, als
Attikaablauf,
für Freispiegelentwässerung, aus nichtrostendem Stahl,
DN 110, Abflussleistung ohne Fallrohr 7,3 l/s bei einer
Stauhöhe von 35 mm, einteilig, Auslauf liegend, mit
Anschlussbahn, Anschluss an Abdichtung wird gesondert
vergütet,
wärmegedämmt mit Dämmblock, inkl. Kiesfang,
mit Rechteckrohr ca. 160 x 60mm, Rohrlänge min. 1020
mm.

gemäß Detail:  BT01-D-07 Dachentwässerung
Menge: 4,000 St
Zuordnung: 369

**02.02.0040 Hauptablauf, als Attikaablauf, aus Edelstahl, DN110**
Ablauf DIN EN 1253-2 für Flachdach, als Attikaablauf,
für Freispiegelentwässerung, aus nichtrostendem Stahl,
DN 110, Abflussleistung mit Fallrohr 11,6 l/s bei einer
Stauhöhe von 35 mm, einteilig, Auslauf liegend, mit
Anschlussbahn, Anschluss an Abdichtung wird gesondert
vergütet,
wärmegedämmt mit Dämmblock, inkl. Kiesfang,
mit Rechteckrohr ca. 160 x 60mm, Rohrlänge min. 720 mm.

gemäß Detail:  BT01-D-07 Dachentwässerung
Menge: 4,000 St
Zuordnung: 369

**02.02.0050 Schalldämmung für Regenfallrohr durch Attika, MW**
Schalldämmung an Rohrleitung durch Attika, Dicke ca. 25
cm, aus Mineralwolle, als Schale, bis DN 100.
Menge: 8,000 St
Zuordnung: 369 044

**02.02.0060 Übergangsstück, Titanzink, DN110/100**
Übergangsstück für Regenfallrohr,
Querschnitt rechteckig 160 / 60 mm auf rund DN 100,
aus legiertem Zink DIN EN 988 (Titanzink), Dicke 0,7
mm, vorbewittert, Nenngröße 110/100.
Menge: 4,000 St
Zuordnung: 369

**02.02.0070 Regenfallrohr, Titanzink, D.0,7mm, vorbew. DN100**
Regenfallrohr DIN EN 612, kreisförmig, Nenngröße 100,
aus legiertem Zink DIN EN 988 (Titanzink), Dicke 0,7
mm, vorbewittert,  Längsnahtausbildung gelötet,
thermisch entkoppelt befestigen mit Fallrohrhaltern aus
nichtrostendem Stahl, an Mauerwerk aus Kalksandstein,
z.T. innerhalb der Dämmebene, Abstand zum
Befestigungsuntergrund ca. 85 mm, Rohrschellenabstand 2
m.

gemäß Detail:  BT01-D-07 Dachentwässerung
  BT01-D-06 Fassade
Menge: 32,000 m
Zuordnung: 369

**02.02.0080 Rohrbogen, Titanzink, D.0,7mm, vorbew. DN100**
Rohrbogen für Regenfallrohr, aus legiertem Zink DIN EN
988 (Titanzink), Dicke 0,7 mm, vorbewittert, Nenngröße
100, Krümmung verschieden.
Menge: 8,000 St
Zuordnung: 363 022

**02.02.0090 Regenstandrohr, Stahl niro,DN100, L.1,50m**
Regenstandrohr mit Reinigungsöffnung aus nichtrostendem
Stahl, kreisförmig, Nenngröße 100, Länge 1,50 m,
thermisch entkoppelt befestigen mit Fallrohrhaltern aus
nichtrostendem Stahl, an Mauerwerk aus Kalksandstein,
z.T. innerhalb der Dämmebene,
Abstand zum Befestigungsuntergrund ca. 145 mm,
einschl. Anschluss an die erdverlegte Leitung.
Menge: 4,000 St
Zuordnung: 369 022

**02.02.0100 Fallrohrnische, aus Alu., H.130cm**
Fallrohrnische, aus Aluminium, pulverbeschichtet, im
RAL-Farbton 7023, Höhe ca. 130 cm, Zuschnitt ca. 450
mm,
speziell geformt um hinter dem Fallrohr zu verschwinden
und gleichzeitig über beidseitige Winkel als Anschluss
an die Fertigteile.

gemäß Detail:  BT01-D-06 Fassade
Menge: 4,000 St
Zuordnung: 369

*Hinweis*
Vordach

**02.02.0110 Attikaabdeckung, Titanzink, D.0,7mm, vorbew., Z.550mm**
Attikaabdeckung aus legiertem Zink DIN EN 988
(Titanzink), Dicke 0,7 mm, vorbewittert,
Zuschnittbreite ca. 550 mm,
4x gekantet, Nahtausbildung überlappt,
verdeckt befestigen mit Vorstoßblechen.

gemäß Detail:  BT01-D-02 Vordach
Menge: 7,000 m
Zuordnung: 335 022

**02.02.0120 Attikaabdeckung, Titanzink, D.0,7mm, vorbew., Z.550mm, Ecke**
Ecke, aus Titanzink, Dicke 0,7 mm, vorbewittert,
zur Attikaabdeckung, Zuschnittbreite ca. 550 mm, 4x
gekantet,
Winkel 90 Grad.
Menge: 2,000 St
Zuordnung: 369

**02.02.0130 Abtropfblech, Alu., Z.250mm, 3x gekantet**
Abtropfblech aus legiertem Zink DIN EN 988 (Titanzink),

Dicke 0,7 mm, vorbewittert, Zuschnittbreite 250 mm,
3 x gekantet, Nahtausbildung überlappt,
verdeckt befestigen mit Vorstoßblechen.

gemäß Detail:  BT01-D-02 Vordach
Menge: 2,200 m
Zuordnung: 369 022

**02.02.0140 Ablauf DN70**
Balkonablauf mit Stützrand aus Stahl, feuerverzinkt,
innen zusätzlich dauerhaft beschichtet, Ablauf
waagerecht,
inkl. Ring- bzw. Endsieb je nach Verwendung,
Nenndurchmesser DN 70, eingebaut in Fertigteilplatten.
Menge: 1,000 St
Zuordnung: 369

#### Abschnitt 02.03 Absturzsicherungssystem BT01

**02.03.0010 Endhalterung inkl. Systemstütze, auf Beton**
Endhalterung inklusive Systemstütze, aus Edelstahl, auf
der Dachfläche montieren, Befestigung mit 4 Dübeln auf
Stahlbeton, Ausführung inkl. Abdichtmanschette,
Systemkonform zur Dachabdichtung.
Menge: 2,000 St
Zuordnung: 369

**02.03.0020 Zwischenhalter inkl. Systemstütze, auf Beton**
Zwischenhalter inklusive Systemstütze, aus Edelstahl,
auf der Dachfläche montieren, Befestigung mit 4 Dübeln
auf Stahlbeton, Ausführung inkl. Abdichtmanschette,
Systemkonform zur Dachabdichtung.
Menge: 8,000 St
Zuordnung: 369

**02.03.0030 Kurvenelement inkl. Systemstütze, auf Beton**
Kurvenelement inklusive Systemstütze, aus Edelstahl,
auf der Dachfläche montieren, Befestigung mit 4 Dübeln
auf Stahlbeton, Ausführung inkl. Abdichtmanschette,
Systemkonform zur Dachabdichtung.
Menge: 4,000 St
Zuordnung: 369

**02.03.0040 Edelstahlseil 8 mm**
Edelstahlseil 8 mm am System montieren.
Menge: 70,000 m
Zuordnung: 369

**02.03.0050 Endspannelement für 8 mm**
Endspannelement für 8 mm am System montieren.
Menge: 1,000 St
Zuordnung: 369

**02.03.0060 Kraftbegrenzer**
Kraftbegrenzer am System montieren.
Menge: 1,000 St
Zuordnung: 369

**02.03.0070 Schutzausrüstung**
Set Persönliche Schutzausrüstung für Dacharbeiten
bestehend aus folgenden Teilen:
-  Auffanggurt DIN EN 361 mit Rückenöse und
zusätzlicher  Brustöse,
-  variables Verbindungsmittel aus kantengeprüftem
Kernmantelseil, für Halterabstand bis max. 7,5 m,
  Mindestabstand zur Dachkante 2,5 m,
-  Bandfalldämpfer,
-  Seilkürzer,
-  Bandschlinge DIN EN 795,
-  Gerätekoffer zur Aufbewahrung,
nur liefern.
Menge: 1,000 St
Zuordnung: 369

**02.03.0080 Aufbewahrungsschrank für Schutzausrüstung**
Aufbewahrungsschrank für PSA, aus Stahlblech lackiert,
Farbton nach Wahl des AG gemäß RAL Farbtonkarte,
Montageuntergrund verputzte Massivwand,
hängende Montage, Ausstattung mit Zylinderschloss mit 4
Schlüsseln, Platz für zwei Schutzausrüstungen je
Schrank.
Menge: 1,000 St
Zuordnung: 369

**02.03.0090 Systemschilder**
Systemschild für Absturzsicherung montieren.

Standort: am Anschlagpunkt des jeweiligen Systems
Menge: 1,000 St
Zuordnung: 369

### Bereich 03 Abdichtungsarbeiten DIN 18336 - BT02

#### Abschnitt 03.01 Abdichtungsarbeiten DIN 18336 - BT02

**03.01.0010 Untergrund reinigen, aus Holzwerkstoff**
Reinigen des Untergrundes aus Holzwerkstoff,
von grober Verschmutzung, von losen Verunreinigungen,
durch Abkehren, zur Verbesserung der Haftung,
Ausführung auf Anordnung des AG, anfallende Stoffe im
Behälter des AN ansammeln, inkl. Entsorgung,
Untergrund waagerecht.
Menge: 309,000 m2
Zuordnung: 363

**03.01.0020 Trennlage, Bitumenbahn, auf Holzwerkstoff**
Trennlage aus Bitumenbahn,
Bitumen-Dachdichtungsbahn DIN EN 13707 - G 200 DD
mit Glasgewebeeinlage 200 g/m2, lose verlegen,
mechanisch befestigen, Untergrund Holzwerkstoff.
Menge: 309,000 m2
Zuordnung: 363 021

**03.01.0030 Dampfsperre, auf Trennlage**
Dampfsperre als Luftdichtheits- und diffusionsdichte
Schicht
sd-Wert größer gleich 1500 m DIN 4108-3, DIN 4108-7,
für nicht belüftetes Dach, aus Bitumenbahnen,
Bitumen-Schweißbahn mit Aluminiumbandeinlage DIN EN
13970 - Al + G 200 S4 mit Aluminiumbandeinlage und
Glasgewebeeinlage 200 g/m2, punkt- oder streifenweise
verschweißen, Nähte und Stöße verschweißen,
Untergrund Holzwerkstoff mit Trennlage.
Menge: 309,000 m2
Zuordnung: 363 021

**03.01.0040 Dampfsperre, auf Stahlblech, an Attika**
Dampfsperre an Attika, senkrecht, Höhe ca. 25 cm,
als Luftdichtheits- und diffusionsdichte Schicht
sd-Wert größer gleich 1500 m DIN 4108-3, DIN 4108-7,
für nicht belüftetes Dach, aus Bitumenbahnen,
Bitumen-Schweißbahn mit Aluminiumbandeinlage DIN EN
13970 - Al + G 200 S4 mit Aluminiumbandeinlage und
Glasgewebeeinlage 200 g/m2, punkt- oder streifenweise
verschweißen, Nähte und Stöße verschweißen,
Untergrund Stahlblech.

gemäß Detail:  BT04-D-03 Dachentwässerung
Menge: 79,000 m
Zuordnung: 363

**03.01.0050 Dampfsperre, Eckausbildung**
Eckausbildung der zuvor beschriebenen Dampfsperre an
Attika,  etc. Ausbildung an Innen- und Außenecken.
Menge: 4,000 St
Zuordnung: 363

*Hinweis*
Dämmung

**03.01.0060 Wärmedämmschicht, MW, WLS040, D.100mm**
Wärmedämmschicht als Flachdachdämmung,
für nicht belüftetes Dach, aus Mineralwolle in Platten,

MW DIN EN 13162, Anwendungsgebiet DIN 4108-10 DAA,
Bemessungswert der Wärmeleitfähigkeit max. 0,040
W/(mK), Brandverhaltensklasse DIN EN 13501-1 A1
(nichtbrennbar),
Dicke 100 mm, mechanisch befestigen,
Befestigung wird gesondert vergütet.

Druckspannung bei 10 % Stauchung größer gleich 80 kPa,
geeignet für ballastierte PV-Aufständerung.
Menge: 309,000 m2
Zuordnung: 363 021

**03.01.0070 Gefälledämmschicht, MW, WLS040, m.D.160mm (2% Gefälle)**
Gefälledämmschicht als Flachdachdämmung,
für nicht belüftetes Dach, Neigung größer gleich 2 %,
aus Mineralwolle in Platten, MW DIN EN 13162,
Anwendungsgebiet DIN 4108-10 DAA,
Bemessungswert der Wärmeleitfähigkeit max. 0,040
W/(mK), Brandverhaltensklasse DIN EN 13501-1 A1
(nichtbrennbar), mittlere Dicke 160 mm, mechanisch
befestigen,
Befestigung wird gesondert vergütet.

Druckspannung bei 10 % Stauchung größer gleich 80 kPa,
geeignet für ballastierte PV-Aufständerung.
Menge: 309,000 m2
Zuordnung: 363 021

**03.01.0080 Dämmkeil MW 60/60mm**
STLB-Bau 2025-10 21
Dämmkeil aus Mineralwolle, DIN EN 13162 MW, Querschnitt
60/60 mm.
Menge: 79,000 m
Zuordnung: 363 021

**03.01.0090 Dachabdichtung, 1-lag.**
Abdichtung von Dächern, DIN 18531-1 und DIN 18531-3,
Neigung größer gleich 2 %, Anforderungen hinsichtlich
Widerstandsfähigkeit gegen Flugfeuer und strahlende
Wärme B ROOF, einlagig, aus Kunststoffbahnen,
Ethylen-Vinyl-Acetat-Terpolymer (EVA) DIN EN 13956,
bitumenverträglich, mit Kaschierung, Anwendungstyp
DIN/TS 20000-201 DE, Eigenschaftsklasse E1, Dicke 1,5
mm, lose verlegen und mechanisch befestigen,
Lastannahme und Anordnung DIN EN 1991-1-4, mit
korrosionsbeständigen Befestigern.
Menge: 309,000 m2
Zuordnung: 363 021

**03.01.0100 Dachabdichtung, 1-lag., an Attika**
Abdichtung von Dächern, DIN 18531-1 und DIN 18531-3,
an Attika, waagerecht und senkrecht,
Abwicklung über 500 bis 600 mm, Anforderungen
hinsichtlich Widerstandsfähigkeit gegen Flugfeuer und
strahlende Wärme B ROOF, einlagig, aus
Kunststoffbahnen,
Ethylen-Vinyl-Acetat-Terpolymer (EVA) DIN EN 13956,
bitumenverträglich, mit Kaschierung, Anwendungstyp
DIN/TS 20000-201 DE, Eigenschaftsklasse E1, Dicke 1,5
mm, lose verlegen und mechanisch befestigen,
Lastannahme und Anordnung DIN EN 1991-1-4,
mit korrosionsbeständigen Befestigern.

gemäß Detail:  BT04-D-03 Dachentwässerung
Menge: 79,000 m
Zuordnung: 363

**03.01.0110 Dachabdichtung, Eckausbildung**
Eckausbildung der zuvor beschriebenen Dachabdichtung an
Attika etc. Ausbildung an Innen- und Außenecken.
Menge: 4,000 St
Zuordnung: 363

**03.01.0120 Mechanische Befestigung der Abdichtung mit Dämmung**
Mechanische Befestigung der Dachabdichtung aus
Kunststoff-/Elastomerbahnen im Eck-, Rand- und
Innenbereich, als Saumbefestigung, Befestigungsanzahl
und -anordnung, Einzelberechnung DIN EN 1991-1-4,
lineare Befestigung,
mit Befestiger und Halteteller,
in Holz mit korrosionsgeschützten Befestigern.
Menge: 309,000 m2
Zuordnung: 363 021

**03.01.0130 Mechanische Befestigung Horizontalkräfte Linearbefestigung**
Befestigungselemente als Linearbefestigung der
Abdichtung für die Aufnahme horizontaler Kräfte, an
allen Dachrändern bzw. an Öffnungen und Aufbauten o. ä.

im Abstand von ca. 25 cm fachgerecht verlegen.
Menge: 79,000 m
Zuordnung: 363

**03.01.0140 Anschluss an Attika-Ablauf, DN 100**
Anschluss des gesamten Dachabdichtungssystems
an Attika-Ablauf, DN100, mit Anschlussflansch,
inkl. Aussparren der Dämmplatten und Dampfsperre.

gemäß Detail:  BT04-D-03 Dachentwässerung
Menge: 4,000 St
Zuordnung: 363

**03.01.0150 Anschluss an Sekurant**
Anschluss des gesamten Dachabdichtungssystems
an Einzelanschlagpunkten (Sekurant), gemäß nachfolgend
beschriebenes System, Anschluss an vertikaler
Duchführung,  inkl. Aussparren der Dämmplatten und
Anschluss der Dampsperre.
Menge: 11,000 St
Zuordnung: 363

**03.01.0160 Anschluss an Dachdurchführung, DN 200**
Anschluss des gesamten Dachabdichtungssystems
an Dachdurchführung, DN200, mit Anschlussflansch,
inkl. Aussparren der Dämmplatten und Dampfsperre.
Menge: 3,000 St
Zuordnung: 363

#### Abschnitt 03.02 Klempnerarbeiten DIN 18339 - BT02

*Hinweis*
Attikaabdeckung

**03.02.0010 Attikaabdeckung, Titanzink, D.0,7mm, vorbew., Z.320mm**
Attikaabdeckung aus legiertem Zink DIN EN 988
(Titanzink), Dicke 0,7 mm, vorbewittert,
Zuschnittbreite ca. 320 mm,
4 x gekantet, einschl. Tropfkante als Falz, beidseitig,
Nahtausbildung überlappt, verdeckt befestigen mit
Vorstoßblechen, Untergrund an
Stahlblech-Sandwichattika,
mit Gefälle in Dachneigung.

gemäß Detail:  BT04-D-03 Dachentwässerung
Menge: 79,000 m
Zuordnung: 369

**03.02.0020 Attikaabdeckung, Titanzink, D.0,7mm, vorbew., Z.320mm, Ecke**
Ecke, aus Titanzink, Dicke 0,7 mm, vorbewittert,
zur Attikaabdeckung, Zuschnittbreite ca. 320 mm, 4x
gekantet,
Winkel 90 Grad.
Menge: 4,000 St
Zuordnung: 369

*Hinweis*
Entwässerung

**03.02.0030 Notablauf, als Attikaspeier, aus Edelstahl, DN110**
Notablauf DIN EN 1253-2 für Flachdach, als
Attikaablauf,
für Freispiegelentwässerung, aus nichtrostendem Stahl,
DN 110, Abflussleistung ohne Fallrohr 7,3 l/s bei einer
Stauhöhe von 35 mm, einteilig, Auslauf liegend, mit
Klebeflansch, Anschluss an Abdichtung wird gesondert
vergütet,
wärmegedämmt mit Dämmblock, inkl. Kiesfang,
mit Rechteckrohr ca. 160 x 60mm, Rohrlänge min. 720 mm.

gemäß Detail:  BT04-D-03 Dachentwässerung
Menge: 2,000 St
Zuordnung: 369

**03.02.0040 Hauptablauf, als Attikaablauf, aus Edelstahl, DN110**
Ablauf DIN EN 1253-2 für Flachdach, als Attikaablauf,
für Freispiegelentwässerung, aus nichtrostendem Stahl,
DN 110, Abflussleistung mit Fallrohr 11,6 l/s bei einer
Stauhöhe von 35 mm, einteilig, Auslauf liegend, mit
Klebeflansch, Anschluss an Abdichtung wird gesondert
vergütet,
wärmegedämmt mit Dämmblock, inkl. Kiesfang,
mit Rechteckrohr ca. 160 x 60mm, Rohrlänge min. 720 mm.

gemäß Detail:  BT04-D-03 Dachentwässerung
Menge: 2,000 St
Zuordnung: 369

**03.02.0050 Durchdringung herstellen**
Herstellen einer Durchdringung in wärmegedämmter
Sandwichpaneel-Außenwandkonstruktion für ein
Regenfallrohr DN 100 einschließlich passgenauer
Ausschnittserstellung durch Außen- und Innenschale
sowie Dämmkern.

mit einer Rohrdurchführungsmanschette aus EPDM mit
Edelstahlflansch, regensicherer Anschluss an
Außenschale mittels hinterlegtem Butyl-Dichtband und
korrosionsgeschützten Befestigungsmitteln.

Luftdichter Anschluss an Innenschale herstellen.
Schnittkanten der Paneele fachgerecht versiegeln und
gegen Korrosion schützen. Ringspalt wärmegedämmt und
feuchtesicher verschließen.

Einschließlich aller Befestigungsmittel und
erforderlicher Anpassarbeiten.
Menge: 4,000 St
Zuordnung: 369

**03.02.0060 Übergangsstück, Titanzink, DN110/100**
Übergangsstück für Regenfallrohr,
Querschnitt rechteckig 160 / 60 mm auf rund DN 100,
aus legiertem Zink DIN EN 988 (Titanzink), Dicke 0,7
mm, vorbewittert, Nenngröße 110/100.
Menge: 2,000 St
Zuordnung: 369

**03.02.0070 Regenfallrohr, Titanzink, D.0,7mm, vorbew. DN100**
Regenfallrohr DIN EN 612, kreisförmig, Nenngröße 100,
aus legiertem Zink DIN EN 988 (Titanzink), Dicke 0,7
mm, vorbewittert, befestigen mit Fallrohrhaltern aus
nichtrostendem Stahl, an Stahlblech-Sandwichfassade,
Abstand zum Befestigungsuntergrund ca. 20 mm,
Rohrschellenabstand 2 m.

gemäß Detail:  BT04-D-03 Dachentwässerung
Menge: 10,500 m
Zuordnung: 369

**03.02.0080 Regenstandrohr, Stahl niro,DN100, L.1,50m**
Regenstandrohr mit Reinigungsöffnung aus nichtrostendem
Stahl, kreisförmig, Nenngröße 100, Länge 1,50 m,
befestigen mit Fallrohrhaltern aus nichtrostendem
Stahl,
an Stahlblech-Sandwichfassade,
Abstand zum Befestigungsuntergrund ca. 20 mm,
einschl. Anschluss an die erdverlegte Leitung.
Menge: 2,000 St
Zuordnung: 369 022

#### Abschnitt 03.03 Absturzsicherungssystem BT02

**03.03.0010 Einzelanschlagpunkte inkl. Systemstütze, auf Holzwerkstoff**
Einzel-Anschlagpunkt inklusive Systemstütze, aus
Edelstahl,
mit Ringschraube, Innendurchmesser mind. 30 mm,
auf der Dachfläche montieren, Befestigung mit 4 Dübeln
auf Holzwerkstoff, Ausführung inkl. Abdichtmanschette,
Systemkonform zur Dachabdichtung.

kompatibel mit nachfolgendem Seilsystem.

in der Nähe des Dachaufstiegs.
Menge: 1,000 St
Zuordnung: 391 000

**03.03.0020 Endhalterung inkl. Systemstütze, auf Holzwerkstoff**
Endhalterung inklusive Systemstütze, aus Edelstahl, auf
der Dachfläche montieren, Befestigung mit 4 Dübeln auf
Holzwerkstoff, Ausführung inkl. Abdichtmanschette,
Systemkonform zur Dachabdichtung.
Menge: 1,000 St
Zuordnung: 369

**03.03.0030 Zwischenhalter inkl. Systemstütze, auf Holzwerkstoff**
Zwischenhalter inklusive Systemstütze, aus Edelstahl,
auf der Dachfläche montieren, Befestigung mit 4 Dübeln
auf Holzwerkstoff, Ausführung inkl. Abdichtmanschette,
Systemkonform zur Dachabdichtung.
Menge: 6,000 St
Zuordnung: 369

**03.03.0040 Kurvenelement inkl. Systemstütze, auf Holzwerkstoff**
Kurvenelement inklusive Systemstütze, aus Edelstahl,
auf der Dachfläche montieren, Befestigung mit 4 Dübeln
auf Holzwerkstoff, Ausführung inkl. Abdichtmanschette,
Systemkonform zur Dachabdichtung.
Menge: 3,000 St
Zuordnung: 369

**03.03.0050 Edelstahlseil 8 mm**
Edelstahlseil 8 mm am System montieren.
Menge: 60,000 m
Zuordnung: 369

**03.03.0060 Endspannelement für 8 mm**
Endspannelement für 8 mm am System montieren.
Menge: 1,000 St
Zuordnung: 369

**03.03.0070 Kraftbegrenzer**
Kraftbegrenzer am System montieren.
Menge: 1,000 St
Zuordnung: 369

**03.03.0080 Schutzausrüstung**
Set Persönliche Schutzausrüstung für Dacharbeiten
bestehend aus folgenden Teilen:
-  Auffanggurt DIN EN 361 mit Rückenöse und
zusätzlicher  Brustöse,
-  variables Verbindungsmittel aus kantengeprüftem
Kernmantelseil, für Halterabstand bis max. 7,5 m,
  Mindestabstand zur Dachkante 2,5 m,
-  Bandfalldämpfer,
-  Seilkürzer,
-  Bandschlinge DIN EN 795,
-  Gerätekoffer zur Aufbewahrung,
nur liefern.
Menge: 1,000 St
Zuordnung: 369

**03.03.0090 Aufbewahrungsschrank für Schutzausrüstung**
Aufbewahrungsschrank für PSA, aus Stahlblech lackiert,
Farbton nach Wahl des AG gemäß RAL Farbtonkarte,
Montageuntergrund verputzte Massivwand,
hängende Montage, Ausstattung mit Zylinderschloss mit 4
Schlüsseln, Platz für zwei Schutzausrüstungen je
Schrank.
Menge: 1,000 St
Zuordnung: 369

**03.03.0100 Systemschilder**
Systemschild für Absturzsicherung montieren.

Standort: am Anschlagpunkt des jeweiligen Systems
Menge: 1,000 St
Zuordnung: 369

### Bereich 04 Abdichtungsarbeiten DIN 18336 - BT03

#### Abschnitt 04.01 Abdichtungsarbeiten DIN 18336 - BT03

**04.01.0010 Untergrund reinigen, aus Holzwerkstoff**
Reinigen des Untergrundes aus Holzwerkstoff,
von grober Verschmutzung, von losen Verunreinigungen,
durch Abkehren, zur Verbesserung der Haftung,
Ausführung auf Anordnung des AG, anfallende Stoffe im
Behälter des AN ansammeln, inkl. Entsorgung,
Untergrund waagerecht.
Menge: 961,000 m2
Zuordnung: 363

**04.01.0020 Trennlage, Bitumenbahn, auf Holzwerkstoff**
Trennlage aus Bitumenbahn,
Bitumen-Dachdichtungsbahn DIN EN 13707 - G 200 DD
mit Glasgewebeeinlage 200 g/m2, lose verlegen,
mechanisch befestigen, Untergrund Holzwerkstoff.
Menge: 961,000 m2
Zuordnung: 363 021

**04.01.0030 Dampfsperre, auf Trennlage**
Dampfsperre als Luftdichtheits- und diffusionsdichte
Schicht
sd-Wert größer gleich 1500 m DIN 4108-3, DIN 4108-7,
für nicht belüftetes Dach, aus Bitumenbahnen,
Bitumen-Schweißbahn mit Aluminiumbandeinlage DIN EN
13970 - Al + G 200 S4 mit Aluminiumbandeinlage und
Glasgewebeeinlage 200 g/m2, punkt- oder streifenweise
verschweißen, Nähte und Stöße verschweißen,
Untergrund Holzwerkstoff mit Trennlage.
Menge: 961,000 m2
Zuordnung: 363 021

**04.01.0040 Dampfsperre, auf Stahlblech, an Attika**
Dampfsperre an Attika, senkrecht, Höhe ca. 25 cm,
als Luftdichtheits- und diffusionsdichte Schicht
sd-Wert größer gleich 1500 m DIN 4108-3, DIN 4108-7,
für nicht belüftetes Dach, aus Bitumenbahnen,
Bitumen-Schweißbahn mit Aluminiumbandeinlage DIN EN
13970 - Al + G 200 S4 mit Aluminiumbandeinlage und
Glasgewebeeinlage 200 g/m2, punkt- oder streifenweise
verschweißen, Nähte und Stöße verschweißen,
Untergrund Stahlblech.

gemäß Detail:  BT04-D-03 Dachentwässerung
Menge: 123,000 m
Zuordnung: 363

**04.01.0050 Dampfsperre, an Brandwand**
Dampfsperre an Brandwand, senkrecht, Höhe ca. 75 cm,
als Luftdichtheits- und diffusionsdichte Schicht
sd-Wert größer gleich 1500 m DIN 4108-3, DIN 4108-7,
für nicht belüftetes Dach, aus Bitumenbahnen,
Bitumen-Schweißbahn mit Aluminiumbandeinlage DIN EN
13970 - Al + G 200 S4 mit Aluminiumbandeinlage und
Glasgewebeeinlage 200 g/m2, punkt- oder streifenweise
verschweißen, Nähte und Stöße verschweißen,
Untergrund Mauerwerk.

gemäß Detail:  BT03-D-01 Brandwand
Menge: 15,000 m
Zuordnung: 363

**04.01.0060 Dampfsperre, Eckausbildung**
Eckausbildung der zuvor beschriebenen Dampfsperre an
Attika,  etc. Ausbildung an Innen- und Außenecken.
Menge: 6,000 St
Zuordnung: 363

*Hinweis*
Dämmung

**04.01.0070 Wärmedämmschicht, MW, WLS040, D.100mm**
Wärmedämmschicht als Flachdachdämmung,
für nicht belüftetes Dach, aus Mineralwolle in Platten,

MW DIN EN 13162, Anwendungsgebiet DIN 4108-10 DAA,
Bemessungswert der Wärmeleitfähigkeit max. 0,040
W/(mK), Brandverhaltensklasse DIN EN 13501-1 A1
(nichtbrennbar),
Dicke 100 mm, mechanisch befestigen,
Befestigung wird gesondert vergütet.

Druckspannung bei 10 % Stauchung größer gleich 80 kPa,
geeignet für ballastierte PV-Aufständerung.
Menge: 961,000 m2
Zuordnung: 363 021

**04.01.0080 Gefälledämmschicht, MW, WLS040, m.D.160mm (2% Gefälle)**
Gefälledämmschicht als Flachdachdämmung,
für nicht belüftetes Dach, Neigung größer gleich 2 %,
aus Mineralwolle in Platten, MW DIN EN 13162,
Anwendungsgebiet DIN 4108-10 DAA,
Bemessungswert der Wärmeleitfähigkeit max. 0,040
W/(mK), Brandverhaltensklasse DIN EN 13501-1 A1
(nichtbrennbar), mittlere Dicke 160 mm, mechanisch
befestigen,
Befestigung wird gesondert vergütet.

Druckspannung bei 10 % Stauchung größer gleich 80 kPa,
geeignet für ballastierte PV-Aufständerung.
Menge: 961,000 m2
Zuordnung: 363 021

**04.01.0090 Dämmkeil MW 60/60mm**
STLB-Bau 2025-10 21
Dämmkeil aus Mineralwolle, DIN EN 13162 MW, Querschnitt
60/60 mm.
Menge: 123,000 m
Zuordnung: 363 021

**04.01.0100 Wärmedämmschicht, MW, WLS040, an Brandwand**
Wärmedämmschicht an Brandwand, senkrecht,
Dicke 100 mm,  Ausführungshöhe ca. 850 mm,
aus Mineralwolle in Platten, MW DIN EN 13162,
Anwendungsgebiet DIN 4108-10 DAA,
Bemessungswert der Wärmeleitfähigkeit max. 0,040
W/(mK), Brandverhaltensklasse DIN EN 13501-1 A1
(nichtbrennbar),
heiß kleben auf Damfsperre.

gemäß Detail:  BT03-D-01 Brandwand
Menge: 15,000 m
Zuordnung: 363

**04.01.0110 Dachabdichtung, 1-lag.**
Abdichtung von Dächern, DIN 18531-1 und DIN 18531-3,
Neigung größer gleich 2 %, Anforderungen hinsichtlich
Widerstandsfähigkeit gegen Flugfeuer und strahlende
Wärme B ROOF, einlagig, aus Kunststoffbahnen,
Ethylen-Vinyl-Acetat-Terpolymer (EVA) DIN EN 13956,
bitumenverträglich, mit Kaschierung, Anwendungstyp
DIN/TS 20000-201 DE, Eigenschaftsklasse E1, Dicke 1,5
mm, lose verlegen und mechanisch befestigen,
Lastannahme und Anordnung DIN EN 1991-1-4, mit
korrosionsbeständigen Befestigern.
Menge: 961,000 m2
Zuordnung: 363 021

**04.01.0120 Dachabdichtung, 1-lag., an Attika**
Abdichtung von Dächern, DIN 18531-1 und DIN 18531-3,
an Attika, waagerecht und senkrecht,
Abwicklung über 500 bis 600 mm, Anforderungen
hinsichtlich Widerstandsfähigkeit gegen Flugfeuer und
strahlende Wärme B ROOF, einlagig, aus
Kunststoffbahnen,
Ethylen-Vinyl-Acetat-Terpolymer (EVA) DIN EN 13956,
bitumenverträglich, mit Kaschierung, Anwendungstyp
DIN/TS 20000-201 DE, Eigenschaftsklasse E1, Dicke 1,5
mm, lose verlegen und mechanisch befestigen,
Lastannahme und Anordnung DIN EN 1991-1-4,
mit korrosionsbeständigen Befestigern.

gemäß Detail:  BT04-D-03 Dachentwässerung
Menge: 123,000 m
Zuordnung: 363

**04.01.0130 Dachabdichtung, 1-lag., an Brandwand**
Abdichtung von Dächern, DIN 18531-1 und DIN 18531-3,
an Brandwand, senkrecht, Abwicklung über 550 bis 650
mm, Anforderungen hinsichtlich Widerstandsfähigkeit
gegen Flugfeuer und strahlende Wärme B ROOF, einlagig,
aus Kunststoffbahnen, Ethylen-Vinyl-Acetat-Terpolymer
(EVA) DIN EN 13956, bitumenverträglich, mit
Kaschierung, Anwendungstyp DIN/TS 20000-201 DE,
Eigenschaftsklasse E1, Dicke 1,5 mm, lose verlegen und
mechanisch befestigen, Lastannahme und Anordnung DIN EN
1991-1-4,
mit korrosionsbeständigen Befestigern.

inkl. Klemmschiene.

gemäß Detail:  BT03-D-01 Brandwand
Menge: 15,000 m
Zuordnung: 363

**04.01.0140 Dachabdichtung, Eckausbildung**
Eckausbildung der zuvor beschriebenen Dachabdichtung an
Attika etc. Ausbildung an Innen- und Außenecken.
Menge: 6,000 St
Zuordnung: 363

**04.01.0150 Mechanische Befestigung der Abdichtung mit Dämmung**
Mechanische Befestigung der Dachabdichtung aus
Kunststoff-/Elastomerbahnen im Eck-, Rand- und
Innenbereich, als Saumbefestigung, Befestigungsanzahl
und -anordnung, Einzelberechnung DIN EN 1991-1-4,
lineare Befestigung,
mit Befestiger und Halteteller,
in Holz mit korrosionsgeschützten Befestigern.
Menge: 961,000 m2
Zuordnung: 363 021

**04.01.0160 Mechanische Befestigung Horizontalkräfte Linearbefestigung**
Befestigungselemente als Linearbefestigung der
Abdichtung für die Aufnahme horizontaler Kräfte, an
allen Dachrändern bzw. an Öffnungen und Aufbauten o. ä.

im Abstand von ca. 25 cm fachgerecht verlegen.
Menge: 123,000 m
Zuordnung: 363

**04.01.0170 Anschluss an NRA, 150x150cm**
Anschluss des gesamten Dachabdichtungssystems
an NRA, Nenngröße ca. 150 x 150 cm,
inkl. Aussparren der Dämmplatten und Anschluss der
Dampsperre, inkl. 4x Eckausbildungen.

gemäß Detail:  BT04-D-11 NRA
Menge: 6,000 St
Zuordnung: 363

**04.01.0180 Anschluss an Attika-Ablauf, DN 100**
Anschluss des gesamten Dachabdichtungssystems
an Attika-Ablauf, DN100, mit Anschlussflansch,
inkl. Aussparren der Dämmplatten und Dampfsperre.

gemäß Detail:  BT04-D-03 Dachentwässerung
Menge: 6,000 St
Zuordnung: 363

**04.01.0190 Anschluss an Sekurant**
Anschluss des gesamten Dachabdichtungssystems
an Einzelanschlagpunkten (Sekurant), gemäß nachfolgend
beschriebenes System, Anschluss an vertikaler
Duchführung,  inkl. Aussparren der Dämmplatten und
Anschluss der Dampsperre.
Menge: 19,000 St
Zuordnung: 363

**04.01.0200 NRA, 150x150cm**
Lichtkuppel DIN EN 1873 als natürliches Rauch- und
Wärmeabzugsgerät DIN EN 12101-2, Form rechteckig,
Abmessung ca. 1,50 x 1,50 cm, lichtdurchlässig,
opal-weiß,
aus Acrylglas (PMMA), Antrieb pneumatisch,
Brandverhaltensklasse DIN EN 13501-1 C -s2, d0
(schwerentflammbar), Formgebung kuppelförmig,
Wärmedurchgangskoeffizient U Index r tiefgestellt '2,2'
W/m2K, durchsturzsicher durch Gitter,
mit wärmegedämmtem GFK-Aufsetzkranz mit weißem
PVC-Rahmen, Höhe 50 cm, einschl. Befestigungsmaterial,
befestigen in Holz.

AN benötigt eine VdS-Anerkennung.

gemäß Detail:  BT04-D-11 NRA
Menge: 6,000 St
Zuordnung: 362

#### Abschnitt 04.02 Klempnerarbeiten DIN 18339 - BT03

*Hinweis*
Attikaabdeckung

**04.02.0010 Attikaabdeckung, Titanzink, D.0,7mm, vorbew., Z.320mm**
Attikaabdeckung aus legiertem Zink DIN EN 988
(Titanzink), Dicke 0,7 mm, vorbewittert,
Zuschnittbreite ca. 320 mm,
4 x gekantet, einschl. Tropfkante als Falz, beidseitig,
Nahtausbildung überlappt, verdeckt befestigen mit
Vorstoßblechen, Untergrund an
Stahlblech-Sandwichattika,
mit Gefälle in Dachneigung.

gemäß Detail:  BT04-D-03 Dachentwässerung
Menge: 123,000 m
Zuordnung: 369

**04.02.0020 Attikaabdeckung, Titanzink, D.0,7mm, vorbew., Z.320mm, Ecke**
Ecke, aus Titanzink, Dicke 0,7 mm, vorbewittert,
zur Attikaabdeckung, Zuschnittbreite ca. 320 mm, 4x
gekantet,
Winkel 90 Grad.
Menge: 4,000 St
Zuordnung: 369

*Hinweis*
Entwässerung

**04.02.0030 Notablauf, als Attikaspeier, aus Edelstahl, DN110**
Notablauf DIN EN 1253-2 für Flachdach, als
Attikaablauf,
für Freispiegelentwässerung, aus nichtrostendem Stahl,
DN 110, Abflussleistung ohne Fallrohr 7,3 l/s bei einer
Stauhöhe von 35 mm, einteilig, Auslauf liegend, mit
Klebeflansch, Anschluss an Abdichtung wird gesondert
vergütet,
wärmegedämmt mit Dämmblock, inkl. Kiesfang,
mit Rechteckrohr ca. 160 x 60mm, Rohrlänge min. 720 mm.

gemäß Detail:  BT04-D-03 Dachentwässerung
Menge: 6,000 St
Zuordnung: 369

**04.02.0040 Hauptablauf, als Attikaablauf, aus Edelstahl, DN110**
Ablauf DIN EN 1253-2 für Flachdach, als Attikaablauf,
für Freispiegelentwässerung, aus nichtrostendem Stahl,
DN 110, Abflussleistung mit Fallrohr 11,6 l/s bei einer
Stauhöhe von 35 mm, einteilig, Auslauf liegend, mit
Klebeflansch, Anschluss an Abdichtung wird gesondert
vergütet,
wärmegedämmt mit Dämmblock, inkl. Kiesfang,
mit Rechteckrohr ca. 160 x 60mm, Rohrlänge min. 720 mm.

gemäß Detail:  BT04-D-03 Dachentwässerung
Menge: 6,000 St
Zuordnung: 369

**04.02.0050 Durchdringung herstellen**
Herstellen einer Durchdringung in wärmegedämmter
Sandwichpaneel-Außenwandkonstruktion für ein
Regenfallrohr DN 100 einschließlich passgenauer
Ausschnittserstellung durch Außen- und Innenschale
sowie Dämmkern.

mit einer Rohrdurchführungsmanschette aus EPDM mit
Edelstahlflansch, regensicherer Anschluss an
Außenschale mittels hinterlegtem Butyl-Dichtband und
korrosionsgeschützten Befestigungsmitteln.

Luftdichter Anschluss an Innenschale herstellen.
Schnittkanten der Paneele fachgerecht versiegeln und
gegen Korrosion schützen. Ringspalt wärmegedämmt und
feuchtesicher verschließen.

Einschließlich aller Befestigungsmittel und
erforderlicher Anpassarbeiten.
Menge: 12,000 St
Zuordnung: 369

**04.02.0060 Übergangsstück, Titanzink, DN110/100**
Übergangsstück für Regenfallrohr,
Querschnitt rechteckig 160 / 60 mm auf rund DN 100,
aus legiertem Zink DIN EN 988 (Titanzink), Dicke 0,7
mm, vorbewittert, Nenngröße 110/100.
Menge: 6,000 St
Zuordnung: 369

**04.02.0070 Regenfallrohr, Titanzink, D.0,7mm, vorbew. DN100**
Regenfallrohr DIN EN 612, kreisförmig, Nenngröße 100,
aus legiertem Zink DIN EN 988 (Titanzink), Dicke 0,7
mm, vorbewittert, befestigen mit Fallrohrhaltern aus
nichtrostendem Stahl, an Stahlblech-Sandwichfassade,
Abstand zum Befestigungsuntergrund ca. 20 mm,
Rohrschellenabstand 2 m.

gemäß Detail:  BT04-D-03 Dachentwässerung
Menge: 35,000 m
Zuordnung: 369

**04.02.0080 Regenstandrohr, Stahl niro,DN100, L.1,50m**
Regenstandrohr mit Reinigungsöffnung aus nichtrostendem
Stahl, kreisförmig, Nenngröße 100, Länge 1,50 m,
befestigen mit Fallrohrhaltern aus nichtrostendem
Stahl,
an Stahlblech-Sandwichfassade,
Abstand zum Befestigungsuntergrund ca. 20 mm,
einschl. Anschluss an die erdverlegte Leitung.
Menge: 6,000 St
Zuordnung: 369 022

#### Abschnitt 04.03 Absturzsicherungssystem BT03

**04.03.0010 Einzelanschlagpunkte inkl. Systemstütze, auf Holzwerkstoff**
Einzel-Anschlagpunkt inklusive Systemstütze, aus
Edelstahl,
mit Ringschraube, Innendurchmesser mind. 30 mm,
auf der Dachfläche montieren, Befestigung mit 4 Dübeln
auf Holzwerkstoff, Ausführung inkl. Abdichtmanschette,
Systemkonform zur Dachabdichtung.

kompatibel mit nachfolgendem Seilsystem.

in der Nähe des Dachaufstiegs.
Menge: 1,000 St
Zuordnung: 369 000

**04.03.0020 Endhalterung inkl. Systemstütze, auf Holzwerkstoff**
Endhalterung inklusive Systemstütze, aus Edelstahl, auf
der Dachfläche montieren, Befestigung mit 4 Dübeln auf
Holzwerkstoff, Ausführung inkl. Abdichtmanschette,
Systemkonform zur Dachabdichtung.
Menge: 2,000 St
Zuordnung: 369

**04.03.0030 Zwischenhalter inkl. Systemstütze, auf Holzwerkstoff**
Zwischenhalter inklusive Systemstütze, aus Edelstahl,
auf der Dachfläche montieren, Befestigung mit 4 Dübeln
auf Holzwerkstoff, Ausführung inkl. Abdichtmanschette,
Systemkonform zur Dachabdichtung.
Menge: 12,000 St
Zuordnung: 369

**04.03.0040 Kurvenelement inkl. Systemstütze, auf Holzwerkstoff**
Kurvenelement inklusive Systemstütze, aus Edelstahl,
auf der Dachfläche montieren, Befestigung mit 4 Dübeln
auf Holzwerkstoff, Ausführung inkl. Abdichtmanschette,
Systemkonform zur Dachabdichtung.
Menge: 4,000 St
Zuordnung: 369

**04.03.0050 Edelstahlseil 8 mm**
Edelstahlseil 8 mm am System montieren.
Menge: 111,000 m
Zuordnung: 369

**04.03.0060 Endspannelement für 8 mm**
Endspannelement für 8 mm am System montieren.
Menge: 1,000 St
Zuordnung: 369

**04.03.0070 Kraftbegrenzer**
Kraftbegrenzer am System montieren.
Menge: 1,000 St
Zuordnung: 369

**04.03.0080 Schutzausrüstung**
Set Persönliche Schutzausrüstung für Dacharbeiten
bestehend aus folgenden Teilen:
-  Auffanggurt DIN EN 361 mit Rückenöse und
zusätzlicher  Brustöse,
-  variables Verbindungsmittel aus kantengeprüftem
Kernmantelseil, für Halterabstand bis max. 7,5 m,
  Mindestabstand zur Dachkante 2,5 m,
-  Bandfalldämpfer,
-  Seilkürzer,
-  Bandschlinge DIN EN 795,
-  Gerätekoffer zur Aufbewahrung,
nur liefern.
Menge: 1,000 St
Zuordnung: 369

**04.03.0090 Aufbewahrungsschrank für Schutzausrüstung**
Aufbewahrungsschrank für PSA, aus Stahlblech lackiert,
Farbton nach Wahl des AG gemäß RAL Farbtonkarte,
Montageuntergrund verputzte Massivwand,
hängende Montage, Ausstattung mit Zylinderschloss mit 4
Schlüsseln, Platz für zwei Schutzausrüstungen je
Schrank.
Menge: 1,000 St
Zuordnung: 369

**04.03.0100 Systemschilder**
Systemschild für Absturzsicherung montieren.

Standort: am Anschlagpunkt des jeweiligen Systems
Menge: 1,000 St
Zuordnung: 369

### Bereich 05 Abdichtungsarbeiten DIN 18336 - BT04

#### Abschnitt 05.01 Abdichtungsarbeiten DIN 18336 - BT04

**05.01.0010 Oberflächenzugfestigkeit Prüfen**
Prüfen der Oberflächenzugfestigkeit,
Fläche waagerecht (bis 2 % geneigt), an Untergrund aus
Stahlbeton, Prüfflächen durch Ringnut begrenzen.

Ein Stahlstempel wird auf eine definierte Prüffläche
geklebt und mittels Zugprüfgerät rechtwinklig zur Ebene
des vorbereiteten Betonuntergrundes
(Oberflächenzugfestigkeit, auch Abreißfestigkeit) oder
zur Beschichtungsebene (Haftzugfestigkeit) abgerissen.

gemäß DAfStb-Richtlinie Schutz und Instandsetzung von
Betonbauteilen Teil 3 (2001-10), ZTV-ING.
Menge: 2,000 St
Zuordnung: 363 081

**05.01.0020 Untergrund reinigen, aus Stahlbeton**
Reinigen des Untergrundes aus Stahlbeton, waagerecht,
zur Verbesserung der Haftung, ca. 5 % der Gesamtfläche
von grober Verschmutzung, festhaftend, Dicke bis 20 mm,

durch Entfernen von Grobschmutz,
anfallende Stoffe im Behälter des AN sammeln und
entsorgen.
Menge: 200,000 m2
Zuordnung: 363

**05.01.0030 Voranstrich, Bitumenemulsion, auf Stahlbeton**
Voranstrich für Flachdach, auf kaltflüssiger
Bitumenbasis als Haftgrund,  Auftrag durch Rollen,
Spritzen oder Streichen vollflächig, auf Untergrund aus
Stahlbeton, Untergrund waagerecht.

Aufbringmenge: mind. 0,5 kg/m²
Menge: 200,000 m2
Zuordnung: 363

**05.01.0040 Voranstrich, Bitumenemulsion, an aufgehende Wand**
Voranstrich für Flachdach, an aufgehende Wand,
aus Mauerwerk, senkrecht, Höhe bis 60 cm.
auf kaltflüssiger Bitumenbasis als Haftgrund,
Auftrag durch Rollen, Spritzen oder Streichen
vollflächig.

Aufbringmenge: mind. 0,5 kg/m²
Menge: 30,000 m
Zuordnung: 363

**05.01.0050 Untergrund reinigen, aus Holzwerkstoff**
Reinigen des Untergrundes aus Holzwerkstoff,
von grober Verschmutzung, von losen Verunreinigungen,
durch Abkehren, zur Verbesserung der Haftung,
Ausführung auf Anordnung des AG, anfallende Stoffe im
Behälter des AN ansammeln, inkl. Entsorgung,
Untergrund waagerecht.
Menge: 645,000 m2
Zuordnung: 363

**05.01.0060 Trennlage, Bitumenbahn, auf Holzwerkstoff**
Trennlage aus Bitumenbahn,
Bitumen-Dachdichtungsbahn DIN EN 13707 - G 200 DD
mit Glasgewebeeinlage 200 g/m2, lose verlegen,
mechanisch befestigen, Untergrund Holzwerkstoff.
Menge: 645,000 m2
Zuordnung: 363 021

*Hinweis*
Dampfsperre

**05.01.0070 Dampfsperre, auf Stahlbeton**
Dampfsperre als Luftdichtheits- und diffusionsdichte
Schicht
sd-Wert größer gleich 1500 m DIN 4108-3, DIN 4108-7,
für nicht belüftetes Dach, aus Bitumenbahnen,
Bitumen-Schweißbahn mit Aluminiumbandeinlage
DIN EN 13970 - Al + G 200 S4 mit Aluminiumbandeinlage
und Glasgewebeeinlage 200 g/m2, mit wärmeaktivierbarer
Klebeschicht auf der Oberseite, punkt- oder
streifenweise verschweißen, Nähte und Stöße
verschweißen,
Untergrund Beton.
Menge: 200,000 m2
Zuordnung: 363 021

**05.01.0080 Dampfsperre, auf Trennlage**
Dampfsperre als Luftdichtheits- und diffusionsdichte
Schicht
sd-Wert größer gleich 1500 m DIN 4108-3, DIN 4108-7,
für nicht belüftetes Dach, aus Bitumenbahnen,
Bitumen-Schweißbahn mit Aluminiumbandeinlage DIN EN
13970 - Al + G 200 S4 mit Aluminiumbandeinlage und
Glasgewebeeinlage 200 g/m2, punkt- oder streifenweise
verschweißen, Nähte und Stöße verschweißen,
Untergrund Holzwerkstoff mit Trennlage.
Menge: 645,000 m2
Zuordnung: 363 021

**05.01.0090 Dampfsperre, auf Stahlblech, an Attika**
Dampfsperre an Attika, senkrecht, Höhe ca. 25 cm,
als Luftdichtheits- und diffusionsdichte Schicht
sd-Wert größer gleich 1500 m DIN 4108-3, DIN 4108-7,
für nicht belüftetes Dach, aus Bitumenbahnen,
Bitumen-Schweißbahn mit Aluminiumbandeinlage DIN EN
13970 - Al + G 200 S4 mit Aluminiumbandeinlage und
Glasgewebeeinlage 200 g/m2, punkt- oder streifenweise
verschweißen, Nähte und Stöße verschweißen,
Untergrund Stahlblech.

gemäß Detail:  BT04-D-03 Dachentwässerung
Menge: 159,000 m
Zuordnung: 363

**05.01.0100 Dampfsperre, auf Stahlblech, an aufgehende Wand**
Dampfsperre an Brandwand, senkrecht, Höhe ca. 55 cm,
als Luftdichtheits- und diffusionsdichte Schicht
sd-Wert größer gleich 1500 m DIN 4108-3, DIN 4108-7,
für nicht belüftetes Dach, aus Bitumenbahnen,
Bitumen-Schweißbahn mit Aluminiumbandeinlage DIN EN
13970 - Al + G 200 S4 mit Aluminiumbandeinlage und
Glasgewebeeinlage 200 g/m2, punkt- oder streifenweise
verschweißen, Nähte und Stöße verschweißen,
Untergrund Mauerwerk.

gemäß Detail:  BT04-D-05 Dachanschluss
Menge: 30,000 m
Zuordnung: 363

**05.01.0110 Dampfsperre, an Brandwand**
Dampfsperre an Brandwand, senkrecht, Höhe ca. 75 cm,
als Luftdichtheits- und diffusionsdichte Schicht
sd-Wert größer gleich 1500 m DIN 4108-3, DIN 4108-7,
für nicht belüftetes Dach, aus Bitumenbahnen,
Bitumen-Schweißbahn mit Aluminiumbandeinlage DIN EN
13970 - Al + G 200 S4 mit Aluminiumbandeinlage und
Glasgewebeeinlage 200 g/m2, punkt- oder streifenweise
verschweißen, Nähte und Stöße verschweißen,
Untergrund Mauerwerk.

gemäß Detail:  BT03-D-01 Brandwand
Menge: 15,000 m
Zuordnung: 363

**05.01.0120 Dampfsperre, Eckausbildung**
Eckausbildung der zuvor beschriebenen Dampfsperre an
Attika,  etc. Ausbildung an Innen- und Außenecken.
Menge: 16,000 St
Zuordnung: 363

*Hinweis*
Dämmung

**05.01.0130 Wärmedämmschicht, MW, WLS040, D.100mm**
Wärmedämmschicht als Flachdachdämmung,
für nicht belüftetes Dach, aus Mineralwolle in Platten,

MW DIN EN 13162, Anwendungsgebiet DIN 4108-10 DAA,
Bemessungswert der Wärmeleitfähigkeit max. 0,040
W/(mK), Brandverhaltensklasse DIN EN 13501-1 A1
(nichtbrennbar),
Dicke 100 mm, mechanisch befestigen,
Befestigung wird gesondert vergütet.

Druckspannung bei 10 % Stauchung größer gleich 80 kPa,
geeignet für ballastierte PV-Aufständerung.
Menge: 845,000 m2
Zuordnung: 363 021

**05.01.0140 Gefälledämmschicht, MW, WLS040, m.D.160mm (2% Gefälle)**
Gefälledämmschicht als Flachdachdämmung,
für nicht belüftetes Dach, Neigung größer gleich 2 %,
aus Mineralwolle in Platten, MW DIN EN 13162,
Anwendungsgebiet DIN 4108-10 DAA,
Bemessungswert der Wärmeleitfähigkeit max. 0,040
W/(mK), Brandverhaltensklasse DIN EN 13501-1 A1
(nichtbrennbar), mittlere Dicke 160 mm, mechanisch
befestigen,
Befestigung wird gesondert vergütet.

Druckspannung bei 10 % Stauchung größer gleich 80 kPa,
geeignet für ballastierte PV-Aufständerung.
Menge: 845,000 m2
Zuordnung: 363 021

**05.01.0150 Dämmkeil MW 60/60mm**
STLB-Bau 2025-10 21
Dämmkeil aus Mineralwolle, DIN EN 13162 MW, Querschnitt
60/60 mm.
Menge: 204,000 m
Zuordnung: 363 021

**05.01.0160 Wärmedämmschicht, MW, WLS040, an Brandwand**
Wärmedämmschicht an Brandwand, senkrecht,
Dicke 100 mm,  Ausführungshöhe ca. 850 mm,
aus Mineralwolle in Platten, MW DIN EN 13162,
Anwendungsgebiet DIN 4108-10 DAA,
Bemessungswert der Wärmeleitfähigkeit max. 0,040
W/(mK), Brandverhaltensklasse DIN EN 13501-1 A1
(nichtbrennbar),
heiß kleben auf Damfsperre.

gemäß Detail:  BT03-D-01 Brandwand
Menge: 15,000 m
Zuordnung: 363

**05.01.0170 Wärmedämmschicht, MW, WLS040, auf Brandwand, inkl. Metallwinkel**
Wärmedämmschicht waagerecht auf Brandwand,
Dicke 100 mm, Breite ca. 260 mm,
aus Mineralwolle in Platten, MW DIN EN 13162,
Anwendungsgebiet DIN 4108-10 DAA, Bemessungswert der
Wärmeleitfähigkeit max. 0,040 W/(mK),
Brandverhaltensklasse DIN EN 13501-1 A1
(nichtbrennbar).

inkl. beidseitiger Metallwinkel zur Befestigung der
Mauerabdeckung und Klemmschiene.

Winkel aus Stahlblechen, Zuschnitt ca. 400 mm, 2x
gekantet.

gemäß Detail:  BT03-D-01 Brandwand
Menge: 15,000 m
Zuordnung: 363 016

**05.01.0180 Holzwerkstoffplatte als Bohle, D.30mm, B.460mm**
Holzwerkstoffplatten als Bohle,
Dicke 30mm, Breite ca. 460mm,
aus BFU, EN 636-2 S/-3 wasserfest,
zwei Kanten gefast, befestigt/verschraubt auf zuvor
beschriebene Distanzhölzer als Unterkonstruktion.

gemäß Detail:  BT03-D-01 Brandwand
Menge: 15,000 m
Zuordnung: 363

**05.01.0190 Dachabdichtung, 1-lag.**
Abdichtung von Dächern, DIN 18531-1 und DIN 18531-3,
Neigung größer gleich 2 %, Anforderungen hinsichtlich
Widerstandsfähigkeit gegen Flugfeuer und strahlende
Wärme B ROOF, einlagig, aus Kunststoffbahnen,
Ethylen-Vinyl-Acetat-Terpolymer (EVA) DIN EN 13956,
bitumenverträglich, mit Kaschierung, Anwendungstyp
DIN/TS 20000-201 DE, Eigenschaftsklasse E1, Dicke 1,5
mm, lose verlegen und mechanisch befestigen,
Lastannahme und Anordnung DIN EN 1991-1-4, mit
korrosionsbeständigen Befestigern.
Menge: 845,000 m2
Zuordnung: 363 021

**05.01.0200 Dachabdichtung, 1-lag., an Attika**
Abdichtung von Dächern, DIN 18531-1 und DIN 18531-3,
an Attika, waagerecht und senkrecht,
Abwicklung über 500 bis 600 mm, Anforderungen
hinsichtlich Widerstandsfähigkeit gegen Flugfeuer und
strahlende Wärme B ROOF, einlagig, aus
Kunststoffbahnen,
Ethylen-Vinyl-Acetat-Terpolymer (EVA) DIN EN 13956,
bitumenverträglich, mit Kaschierung, Anwendungstyp
DIN/TS 20000-201 DE, Eigenschaftsklasse E1, Dicke 1,5
mm, lose verlegen und mechanisch befestigen,
Lastannahme und Anordnung DIN EN 1991-1-4,
mit korrosionsbeständigen Befestigern.

gemäß Detail:  BT04-D-03 Dachentwässerung
Menge: 159,000 m
Zuordnung: 363

**05.01.0210 Dachabdichtung, 1-lag., an aufgehende Wand**
Abdichtung von Dächern, DIN 18531-1 und DIN 18531-3,
an aufgehende Wand, senkrecht,
Abwicklung über 150 bis 200 mm, Anforderungen
hinsichtlich Widerstandsfähigkeit gegen Flugfeuer und
strahlende Wärme B ROOF, einlagig,aus Kunststoffbahnen,

Ethylen-Vinyl-Acetat-Terpolymer (EVA) DIN EN 13956,
bitumenverträglich, mit Kaschierung, Anwendungstyp
DIN/TS 20000-201 DE, Eigenschaftsklasse E1, Dicke 1,5
mm, lose verlegen und mechanisch befestigen,
Lastannahme und Anordnung DIN EN 1991-1-4,
mit korrosionsbeständigen Befestigern.

inkl. Klemmschiene.

gemäß Detail:  BT04-D-05 Dachanschluss
Menge: 30,000 m
Zuordnung: 363

**05.01.0220 Dachabdichtung, 1-lag., an Brandwand**
Abdichtung von Dächern, DIN 18531-1 und DIN 18531-3,
an Brandwand, senkrecht, Abwicklung über 550 bis 650
mm, Anforderungen hinsichtlich Widerstandsfähigkeit
gegen Flugfeuer und strahlende Wärme B ROOF, einlagig,
aus Kunststoffbahnen, Ethylen-Vinyl-Acetat-Terpolymer
(EVA) DIN EN 13956, bitumenverträglich, mit
Kaschierung, Anwendungstyp DIN/TS 20000-201 DE,
Eigenschaftsklasse E1, Dicke 1,5 mm, lose verlegen und
mechanisch befestigen, Lastannahme und Anordnung DIN EN
1991-1-4,
mit korrosionsbeständigen Befestigern.

inkl. Klemmschiene.

gemäß Detail:  BT03-D-01 Brandwand
Menge: 15,000 m
Zuordnung: 363

**05.01.0230 Dachabdichtung, Eckausbildung**
Eckausbildung der zuvor beschriebenen Dachabdichtung an
Attika etc. Ausbildung an Innen- und Außenecken.
Menge: 16,000 St
Zuordnung: 363

**05.01.0240 Mechanische Befestigung der Abdichtung mit Dämmung**
*** Bezugsbeschreibung
Mechanische Befestigung der Dachabdichtung aus
Kunststoff-/Elastomerbahnen im Eck-, Rand- und
Innenbereich, als Saumbefestigung, Befestigungsanzahl
und -anordnung, Einzelberechnung DIN EN 1991-1-4,
lineare Befestigung,
mit Befestiger und Halteteller,
in Holz mit korrosionsgeschützten Befestigern.
Menge: 645,000 m2
Zuordnung: 363 021

**05.01.0250 Mechanische Befestigung der Abdichtung mit Dämmung**
*** wie Position 05.01.0240
Untergrund Stahlbeton.
Menge: 200,000 m2
Zuordnung: 363

**05.01.0260 Mechanische Befestigung Horizontalkräfte Linearbefestigung**
Befestigungselemente als Linearbefestigung der
Abdichtung für die Aufnahme horizontaler Kräfte, an
allen Dachrändern bzw. an Öffnungen und Aufbauten o. ä.

im Abstand von ca. 25 cm fachgerecht verlegen.
Menge: 204,000 m
Zuordnung: 363

**05.01.0270 Anschluss an Attika-Ablauf, DN 100**
Anschluss des gesamten Dachabdichtungssystems
an Attika-Ablauf, DN100, mit Anschlussflansch,
inkl. Aussparren der Dämmplatten und Dampfsperre.

gemäß Detail:  BT04-D-03 Dachentwässerung
Menge: 12,000 St
Zuordnung: 363

**05.01.0280 Anschluss an Sekurant**
Anschluss des gesamten Dachabdichtungssystems
an Einzelanschlagpunkten (Sekurant), gemäß nachfolgend
beschriebenes System, Anschluss an vertikaler
Duchführung,  inkl. Aussparren der Dämmplatten und
Anschluss der Dampsperre.
Menge: 28,000 St
Zuordnung: 363

#### Abschnitt 05.02 Klempnerarbeiten DIN 18339 - BT04

*Hinweis*
Attikaabdeckung

**05.02.0010 Attikaabdeckung, Titanzink, D.0,7mm, vorbew., Z.320mm**
Attikaabdeckung aus legiertem Zink DIN EN 988
(Titanzink), Dicke 0,7 mm, vorbewittert,
Zuschnittbreite ca. 320 mm,
4 x gekantet, einschl. Tropfkante als Falz, beidseitig,
Nahtausbildung überlappt, verdeckt befestigen mit
Vorstoßblechen, Untergrund an
Stahlblech-Sandwichattika,
mit Gefälle in Dachneigung.

gemäß Detail:  BT04-D-03 Dachentwässerung
Menge: 160,000 m
Zuordnung: 369

**05.02.0020 Attikaabdeckung, Titanzink, D.0,7mm, vorbew., Z.320mm, Ecke**
Ecke, aus Titanzink, Dicke 0,7 mm, vorbewittert,
zur Attikaabdeckung, Zuschnittbreite ca. 320 mm, 4x
gekantet,
Winkel 90 Grad.
Menge: 4,000 St
Zuordnung: 369

**05.02.0030 Attikaabdeckung, Titanzink, D.0,7mm, vorbew., Z.320mm, T-Stück**
T-Stück, aus Titanzink, Dicke 0,7 mm, vorbewittert,
zur Attikaabdeckung, Zuschnittbreite ca. 320 mm, 4x
gekantet.
Menge: 2,000 St
Zuordnung: 369 022

**05.02.0040 Attikaabdeckung, Titanzink, D.0,7mm, vorbew., Z.320mm, Wandanschluss**
Wandanschluss, aus Titanzink, Dicke 0,7 mm,
vorbewittert,
zur Attikaabdeckung, Zuschnittbreite ca. 320 mm, 4x
gekantet.
Menge: 4,000 St
Zuordnung: 369 022

**05.02.0050 Mauerabdeckung, Titanzink, D.0,7mm, vorbew., Z.650mm, Brandwand**
Mauerabdeckung aus legiertem Zink DIN EN 988
(Titanzink), Dicke 0,7 mm, vorbewittert,
Zuschnittbreite ca. 650 mm,
5 x gekantet, einschl. Tropfkante als Falz, beidseitig,
Nahtausbildung überlappt, verdeckt befestigen mit
Vorstoßblechen, Untergrund an Mauerwerk mit
Metallwinkeln,
beidseitig mit Gefälle in Dachneigung.

gemäß Detail:  BT03-D-01 Brandwand
Menge: 15,000 m
Zuordnung: 369

*Hinweis*
Entwässerung

**05.02.0060 Notablauf, als Attikaspeier, aus Edelstahl, DN110**
Notablauf DIN EN 1253-2 für Flachdach, als
Attikaablauf,
für Freispiegelentwässerung, aus nichtrostendem Stahl,
DN 110, Abflussleistung ohne Fallrohr 7,3 l/s bei einer
Stauhöhe von 35 mm, einteilig, Auslauf liegend, mit
Klebeflansch, Anschluss an Abdichtung wird gesondert
vergütet,
wärmegedämmt mit Dämmblock, inkl. Kiesfang,
mit Rechteckrohr ca. 160 x 60mm, Rohrlänge min. 720 mm.

gemäß Detail:  BT04-D-03 Dachentwässerung
Menge: 6,000 St
Zuordnung: 369

**05.02.0070 Hauptablauf, als Attikaablauf, aus Edelstahl, DN110**
Ablauf DIN EN 1253-2 für Flachdach, als Attikaablauf,
für Freispiegelentwässerung, aus nichtrostendem Stahl,
DN 110, Abflussleistung mit Fallrohr 11,6 l/s bei einer
Stauhöhe von 35 mm, einteilig, Auslauf liegend, mit
Klebeflansch, Anschluss an Abdichtung wird gesondert
vergütet,
wärmegedämmt mit Dämmblock, inkl. Kiesfang,
mit Rechteckrohr ca. 160 x 60mm, Rohrlänge min. 720 mm.

gemäß Detail:  BT04-D-03 Dachentwässerung
Menge: 6,000 St
Zuordnung: 369

**05.02.0080 Durchdringung herstellen**
Herstellen einer Durchdringung in wärmegedämmter
Sandwichpaneel-Außenwandkonstruktion für ein
Regenfallrohr DN 100 einschließlich passgenauer
Ausschnittserstellung durch Außen- und Innenschale
sowie Dämmkern.

mit einer Rohrdurchführungsmanschette aus EPDM mit
Edelstahlflansch, regensicherer Anschluss an
Außenschale mittels hinterlegtem Butyl-Dichtband und
korrosionsgeschützten Befestigungsmitteln.

Luftdichter Anschluss an Innenschale herstellen.
Schnittkanten der Paneele fachgerecht versiegeln und
gegen Korrosion schützen. Ringspalt wärmegedämmt und
feuchtesicher verschließen.

Einschließlich aller Befestigungsmittel und
erforderlicher Anpassarbeiten.
Menge: 12,000 St
Zuordnung: 369

**05.02.0090 Übergangsstück, Titanzink, DN110/100**
Übergangsstück für Regenfallrohr,
Querschnitt rechteckig 160 / 60 mm auf rund DN 100,
aus legiertem Zink DIN EN 988 (Titanzink), Dicke 0,7
mm, vorbewittert, Nenngröße 110/100.
Menge: 6,000 St
Zuordnung: 369

**05.02.0100 Regenfallrohr, Titanzink, D.0,7mm, vorbew. DN100**
Regenfallrohr DIN EN 612, kreisförmig, Nenngröße 100,
aus legiertem Zink DIN EN 988 (Titanzink), Dicke 0,7
mm, vorbewittert, befestigen mit Fallrohrhaltern aus
nichtrostendem Stahl, an Stahlblech-Sandwichfassade,
Abstand zum Befestigungsuntergrund ca. 20 mm,
Rohrschellenabstand 2 m.

gemäß Detail:  BT04-D-03 Dachentwässerung
Menge: 40,000 m
Zuordnung: 369

**05.02.0110 Regenstandrohr, Stahl niro,DN100, L.1,50m**
Regenstandrohr mit Reinigungsöffnung aus nichtrostendem
Stahl, kreisförmig, Nenngröße 100, Länge 1,50 m,
befestigen mit Fallrohrhaltern aus nichtrostendem
Stahl,
an Stahlblech-Sandwichfassade,
Abstand zum Befestigungsuntergrund ca. 20 mm,
einschl. Anschluss an die erdverlegte Leitung.
Menge: 6,000 St
Zuordnung: 369 022

#### Abschnitt 05.03 Absturzsicherungssystem BT04

**05.03.0010 Einzelanschlagpunkte inkl. Systemstütze, auf Holzwerkstoff**
Einzel-Anschlagpunkt inklusive Systemstütze, aus
Edelstahl,
mit Ringschraube, Innendurchmesser mind. 30 mm,
auf der Dachfläche montieren, Befestigung mit 4 Dübeln
auf Holzwerkstoff, Ausführung inkl. Abdichtmanschette,
Systemkonform zur Dachabdichtung.

kompatibel mit nachfolgendem Seilsystem.

in der Nähe des Dachaufstiegs.
Menge: 3,000 St
Zuordnung: 369 000

**05.03.0020 Endhalterung inkl. Systemstütze, auf Holzwerkstoff**
*** Bezugsbeschreibung
Endhalterung inklusive Systemstütze, aus Edelstahl, auf
der Dachfläche montieren, Befestigung mit 4 Dübeln auf
Holzwerkstoff, Ausführung inkl. Abdichtmanschette,
Systemkonform zur Dachabdichtung.
Menge: 1,000 St
Zuordnung: 369

**05.03.0030 Endhalterung inkl. Systemstütze, auf Beton**
*** wie Position 05.03.0020
Menge: 4,000 St
Zuordnung: 369

**05.03.0040 Zwischenhalter inkl. Systemstütze, auf Holzwerkstoff**
*** Bezugsbeschreibung
Zwischenhalter inklusive Systemstütze, aus Edelstahl,
auf der Dachfläche montieren, Befestigung mit 4 Dübeln
auf Holzwerkstoff, Ausführung inkl. Abdichtmanschette,
Systemkonform zur Dachabdichtung.
Menge: 9,000 St
Zuordnung: 369

**05.03.0050 Zwischenhalter inkl. Systemstütze, auf Beton**
*** wie Position 05.03.0040
Menge: 1,000 St
Zuordnung: 369

**05.03.0060 Kurvenelement inkl. Systemstütze, auf Holzwerkstoff**
Kurvenelement inklusive Systemstütze, aus Edelstahl,
auf der Dachfläche montieren, Befestigung mit 4 Dübeln
auf Holzwerkstoff, Ausführung inkl. Abdichtmanschette,
Systemkonform zur Dachabdichtung.
Menge: 10,000 St
Zuordnung: 369

**05.03.0070 Edelstahlseil 8 mm**
Edelstahlseil 8 mm am System montieren.
Menge: 128,000 m
Zuordnung: 369

**05.03.0080 Endspannelement für 8 mm**
Endspannelement für 8 mm am System montieren.
Menge: 5,000 St
Zuordnung: 369

**05.03.0090 Kraftbegrenzer**
Kraftbegrenzer am System montieren.
Menge: 3,000 St
Zuordnung: 369

**05.03.0100 Schutzausrüstung**
Set Persönliche Schutzausrüstung für Dacharbeiten
bestehend aus folgenden Teilen:
-  Auffanggurt DIN EN 361 mit Rückenöse und
zusätzlicher  Brustöse,
-  variables Verbindungsmittel aus kantengeprüftem
Kernmantelseil, für Halterabstand bis max. 7,5 m,
  Mindestabstand zur Dachkante 2,5 m,
-  Bandfalldämpfer,
-  Seilkürzer,
-  Bandschlinge DIN EN 795,
-  Gerätekoffer zur Aufbewahrung,
nur liefern.
Menge: 1,000 St
Zuordnung: 369

**05.03.0110 Aufbewahrungsschrank für Schutzausrüstung**
Aufbewahrungsschrank für PSA, aus Stahlblech lackiert,
Farbton nach Wahl des AG gemäß RAL Farbtonkarte,
Montageuntergrund verputzte Massivwand,
hängende Montage, Ausstattung mit Zylinderschloss mit 4
Schlüsseln, Platz für zwei Schutzausrüstungen je
Schrank.
Menge: 1,000 St
Zuordnung: 369

**05.03.0120 Systemschilder**
Systemschild für Absturzsicherung montieren.

Standort: am Anschlagpunkt des jeweiligen Systems
Menge: 3,000 St
Zuordnung: 369

### Bereich 06 Abdichtungsarbeiten DIN 18336 - BT06

#### Abschnitt 06.01 Abdichtungsarbeiten DIN 18336 - BT06

**06.01.0010 Untergrund reinigen, aus Holzwerkstoff**
Reinigen des Untergrundes aus Holzwerkstoff,
von grober Verschmutzung, von losen Verunreinigungen,
durch Abkehren, zur Verbesserung der Haftung,
Ausführung auf Anordnung des AG, anfallende Stoffe im
Behälter des AN ansammeln, inkl. Entsorgung,
Untergrund waagerecht.
Menge: 534,000 m2
Zuordnung: 363

**06.01.0020 Trennlage, Bitumenbahn, auf Holzwerkstoff**
Trennlage aus Bitumenbahn,
Bitumen-Dachdichtungsbahn DIN EN 13707 - G 200 DD
mit Glasgewebeeinlage 200 g/m2, lose verlegen,
mechanisch befestigen, Untergrund Holzwerkstoff.
Menge: 534,000 m2
Zuordnung: 363 021

**06.01.0030 Dampfsperre, auf Trennlage**
Dampfsperre als Luftdichtheits- und diffusionsdichte
Schicht
sd-Wert größer gleich 1500 m DIN 4108-3, DIN 4108-7,
für nicht belüftetes Dach, aus Bitumenbahnen,
Bitumen-Schweißbahn mit Aluminiumbandeinlage DIN EN
13970 - Al + G 200 S4 mit Aluminiumbandeinlage und
Glasgewebeeinlage 200 g/m2, punkt- oder streifenweise
verschweißen, Nähte und Stöße verschweißen,
Untergrund Holzwerkstoff mit Trennlage.
Menge: 534,000 m2
Zuordnung: 363 021

**06.01.0040 Dampfsperre, auf Stahlblech, an Attika**
Dampfsperre an Attika, senkrecht, Höhe ca. 25 cm,
als Luftdichtheits- und diffusionsdichte Schicht
sd-Wert größer gleich 1500 m DIN 4108-3, DIN 4108-7,
für nicht belüftetes Dach, aus Bitumenbahnen,
Bitumen-Schweißbahn mit Aluminiumbandeinlage DIN EN
13970 - Al + G 200 S4 mit Aluminiumbandeinlage und
Glasgewebeeinlage 200 g/m2, punkt- oder streifenweise
verschweißen, Nähte und Stöße verschweißen,
Untergrund Stahlblech.

gemäß Detail:  BT04-D-03 Dachentwässerung
Menge: 123,000 m
Zuordnung: 363

**06.01.0050 Dampfsperre, Eckausbildung**
Eckausbildung der zuvor beschriebenen Dampfsperre an
Attika,  etc. Ausbildung an Innen- und Außenecken.
Menge: 4,000 St
Zuordnung: 363

*Hinweis*
Dämmung

**06.01.0060 Wärmedämmschicht, MW, WLS040, D.100mm**
Wärmedämmschicht als Flachdachdämmung,
für nicht belüftetes Dach, aus Mineralwolle in Platten,

MW DIN EN 13162, Anwendungsgebiet DIN 4108-10 DAA,
Bemessungswert der Wärmeleitfähigkeit max. 0,040
W/(mK), Brandverhaltensklasse DIN EN 13501-1 A1
(nichtbrennbar),
Dicke 100 mm, mechanisch befestigen,
Befestigung wird gesondert vergütet.

Druckspannung bei 10 % Stauchung größer gleich 80 kPa,
geeignet für ballastierte PV-Aufständerung.
Menge: 534,000 m2
Zuordnung: 363 021

**06.01.0070 Gefälledämmschicht, MW, WLS040, m.D.160mm (2% Gefälle)**
Gefälledämmschicht als Flachdachdämmung,
für nicht belüftetes Dach, Neigung größer gleich 2 %,
aus Mineralwolle in Platten, MW DIN EN 13162,
Anwendungsgebiet DIN 4108-10 DAA,
Bemessungswert der Wärmeleitfähigkeit max. 0,040
W/(mK), Brandverhaltensklasse DIN EN 13501-1 A1
(nichtbrennbar), mittlere Dicke 160 mm, mechanisch
befestigen,
Befestigung wird gesondert vergütet.

Druckspannung bei 10 % Stauchung größer gleich 80 kPa,
geeignet für ballastierte PV-Aufständerung.
Menge: 534,000 m2
Zuordnung: 363 021

**06.01.0080 Dämmkeil MW 60/60mm**
STLB-Bau 2025-10 21
Dämmkeil aus Mineralwolle, DIN EN 13162 MW, Querschnitt
60/60 mm.
Menge: 123,000 m
Zuordnung: 363 021

**06.01.0090 Dachabdichtung, 1-lag.**
Abdichtung von Dächern, DIN 18531-1 und DIN 18531-3,
Neigung größer gleich 2 %, Anforderungen hinsichtlich
Widerstandsfähigkeit gegen Flugfeuer und strahlende
Wärme B ROOF, einlagig, aus Kunststoffbahnen,
Ethylen-Vinyl-Acetat-Terpolymer (EVA) DIN EN 13956,
bitumenverträglich, mit Kaschierung, Anwendungstyp
DIN/TS 20000-201 DE, Eigenschaftsklasse E1, Dicke 1,5
mm, lose verlegen und mechanisch befestigen,
Lastannahme und Anordnung DIN EN 1991-1-4, mit
korrosionsbeständigen Befestigern.
Menge: 534,000 m2
Zuordnung: 363 021

**06.01.0100 Dachabdichtung, 1-lag., an Attika**
Abdichtung von Dächern, DIN 18531-1 und DIN 18531-3,
an Attika, waagerecht und senkrecht,
Abwicklung über 500 bis 600 mm, Anforderungen
hinsichtlich Widerstandsfähigkeit gegen Flugfeuer und
strahlende Wärme B ROOF, einlagig, aus
Kunststoffbahnen,
Ethylen-Vinyl-Acetat-Terpolymer (EVA) DIN EN 13956,
bitumenverträglich, mit Kaschierung, Anwendungstyp
DIN/TS 20000-201 DE, Eigenschaftsklasse E1, Dicke 1,5
mm, lose verlegen und mechanisch befestigen,
Lastannahme und Anordnung DIN EN 1991-1-4,
mit korrosionsbeständigen Befestigern.

gemäß Detail:  BT04-D-03 Dachentwässerung
Menge: 123,000 m
Zuordnung: 363

**06.01.0110 Dachabdichtung, Eckausbildung**
Eckausbildung der zuvor beschriebenen Dachabdichtung an
Attika etc. Ausbildung an Innen- und Außenecken.
Menge: 4,000 St
Zuordnung: 363

**06.01.0120 Mechanische Befestigung der Abdichtung mit Dämmung**
Mechanische Befestigung der Dachabdichtung aus
Kunststoff-/Elastomerbahnen im Eck-, Rand- und
Innenbereich, als Saumbefestigung, Befestigungsanzahl
und -anordnung, Einzelberechnung DIN EN 1991-1-4,
lineare Befestigung,
mit Befestiger und Halteteller,
in Holz mit korrosionsgeschützten Befestigern.
Menge: 534,000 m2
Zuordnung: 363 021

**06.01.0130 Mechanische Befestigung Horizontalkräfte Linearbefestigung**
Befestigungselemente als Linearbefestigung der
Abdichtung für die Aufnahme horizontaler Kräfte, an
allen Dachrändern bzw. an Öffnungen und Aufbauten o. ä.

im Abstand von ca. 25 cm fachgerecht verlegen.
Menge: 123,000 m
Zuordnung: 363

**06.01.0140 Anschluss an Attika-Ablauf, DN 100**
Anschluss des gesamten Dachabdichtungssystems
an Attika-Ablauf, DN100, mit Anschlussflansch,
inkl. Aussparren der Dämmplatten und Dampfsperre.

gemäß Detail:  BT04-D-03 Dachentwässerung
Menge: 5,000 St
Zuordnung: 363

**06.01.0150 Anschluss an Sekurant**
Anschluss des gesamten Dachabdichtungssystems
an Einzelanschlagpunkten (Sekurant), gemäß nachfolgend
beschriebenes System, Anschluss an vertikaler
Duchführung,  inkl. Aussparren der Dämmplatten und
Anschluss der Dampsperre.
Menge: 17,000 St
Zuordnung: 363

**06.01.0160 Anschluss an Dachdurchführung, DN 200**
Anschluss des gesamten Dachabdichtungssystems
an Dachdurchführung, DN200, mit Anschlussflansch,
inkl. Aussparren der Dämmplatten und Dampfsperre.
Menge: 4,000 St
Zuordnung: 363

#### Abschnitt 06.02 Klempnerarbeiten DIN 18339 - BT06

*Hinweis*
Attikaabdeckung

**06.02.0010 Attikaabdeckung, Titanzink, D.0,7mm, vorbew., Z.320mm**
Attikaabdeckung aus legiertem Zink DIN EN 988
(Titanzink), Dicke 0,7 mm, vorbewittert,
Zuschnittbreite ca. 320 mm,
4 x gekantet, einschl. Tropfkante als Falz, beidseitig,
Nahtausbildung überlappt, verdeckt befestigen mit
Vorstoßblechen, Untergrund an
Stahlblech-Sandwichattika,
mit Gefälle in Dachneigung.

gemäß Detail:  BT04-D-03 Dachentwässerung
Menge: 123,000 m
Zuordnung: 369

**06.02.0020 Attikaabdeckung, Titanzink, D.0,7mm, vorbew., Z.320mm, Ecke**
Ecke, aus Titanzink, Dicke 0,7 mm, vorbewittert,
zur Attikaabdeckung, Zuschnittbreite ca. 320 mm, 4x
gekantet,
Winkel 90 Grad.
Menge: 4,000 St
Zuordnung: 369

*Hinweis*
Entwässerung

**06.02.0030 Notablauf, als Attikaspeier, aus Edelstahl, DN110**
Notablauf DIN EN 1253-2 für Flachdach, als
Attikaablauf,
für Freispiegelentwässerung, aus nichtrostendem Stahl,
DN 110, Abflussleistung ohne Fallrohr 7,3 l/s bei einer
Stauhöhe von 35 mm, einteilig, Auslauf liegend, mit
Klebeflansch, Anschluss an Abdichtung wird gesondert
vergütet,
wärmegedämmt mit Dämmblock, inkl. Kiesfang,
mit Rechteckrohr ca. 160 x 60mm, Rohrlänge min. 720 mm.

gemäß Detail:  BT04-D-03 Dachentwässerung
Menge: 5,000 St
Zuordnung: 369

**06.02.0040 Hauptablauf, als Attikaablauf, aus Edelstahl, DN110**
Ablauf DIN EN 1253-2 für Flachdach, als Attikaablauf,
für Freispiegelentwässerung, aus nichtrostendem Stahl,
DN 110, Abflussleistung mit Fallrohr 11,6 l/s bei einer
Stauhöhe von 35 mm, einteilig, Auslauf liegend, mit
Klebeflansch, Anschluss an Abdichtung wird gesondert
vergütet,
wärmegedämmt mit Dämmblock, inkl. Kiesfang,
mit Rechteckrohr ca. 160 x 60mm, Rohrlänge min. 720 mm.

gemäß Detail:  BT04-D-03 Dachentwässerung
Menge: 5,000 St
Zuordnung: 369

**06.02.0050 Durchdringung herstellen**
Herstellen einer Durchdringung in wärmegedämmter
Sandwichpaneel-Außenwandkonstruktion für ein
Regenfallrohr DN 100 einschließlich passgenauer
Ausschnittserstellung durch Außen- und Innenschale
sowie Dämmkern.

mit einer Rohrdurchführungsmanschette aus EPDM mit
Edelstahlflansch, regensicherer Anschluss an
Außenschale mittels hinterlegtem Butyl-Dichtband und
korrosionsgeschützten Befestigungsmitteln.

Luftdichter Anschluss an Innenschale herstellen.
Schnittkanten der Paneele fachgerecht versiegeln und
gegen Korrosion schützen. Ringspalt wärmegedämmt und
feuchtesicher verschließen.

Einschließlich aller Befestigungsmittel und
erforderlicher Anpassarbeiten.
Menge: 10,000 St
Zuordnung: 369

**06.02.0060 Übergangsstück, Titanzink, DN110/100**
Übergangsstück für Regenfallrohr,
Querschnitt rechteckig 160 / 60 mm auf rund DN 100,
aus legiertem Zink DIN EN 988 (Titanzink), Dicke 0,7
mm, vorbewittert, Nenngröße 110/100.
Menge: 5,000 St
Zuordnung: 369

**06.02.0070 Regenfallrohr, Titanzink, D.0,7mm, vorbew. DN100**
Regenfallrohr DIN EN 612, kreisförmig, Nenngröße 100,
aus legiertem Zink DIN EN 988 (Titanzink), Dicke 0,7
mm, vorbewittert, befestigen mit Fallrohrhaltern aus
nichtrostendem Stahl, an Stahlblech-Sandwichfassade,
Abstand zum Befestigungsuntergrund ca. 20 mm,
Rohrschellenabstand 2 m.

gemäß Detail:  BT04-D-03 Dachentwässerung
Menge: 30,000 m
Zuordnung: 369

**06.02.0080 Regenstandrohr, Stahl niro,DN100, L.1,50m**
Regenstandrohr mit Reinigungsöffnung aus nichtrostendem
Stahl, kreisförmig, Nenngröße 100, Länge 1,50 m,
befestigen mit Fallrohrhaltern aus nichtrostendem
Stahl,
an Stahlblech-Sandwichfassade,
Abstand zum Befestigungsuntergrund ca. 20 mm,
einschl. Anschluss an die erdverlegte Leitung.
Menge: 5,000 St
Zuordnung: 369 022

#### Abschnitt 06.03 Absturzsicherungssystem BT06

**06.03.0010 Einzelanschlagpunkte inkl. Systemstütze, auf Holzwerkstoff**
Einzel-Anschlagpunkt inklusive Systemstütze, aus
Edelstahl,
mit Ringschraube, Innendurchmesser mind. 30 mm,
auf der Dachfläche montieren, Befestigung mit 4 Dübeln
auf Holzwerkstoff, Ausführung inkl. Abdichtmanschette,
Systemkonform zur Dachabdichtung.

kompatibel mit nachfolgendem Seilsystem.

in der Nähe des Dachaufstiegs.
Menge: 1,000 St
Zuordnung: 369 000

**06.03.0020 Endhalterung inkl. Systemstütze, auf Holzwerkstoff**
Endhalterung inklusive Systemstütze, aus Edelstahl, auf
der Dachfläche montieren, Befestigung mit 4 Dübeln auf
Holzwerkstoff, Ausführung inkl. Abdichtmanschette,
Systemkonform zur Dachabdichtung.
Menge: 1,000 St
Zuordnung: 369

**06.03.0030 Zwischenhalter inkl. Systemstütze, auf Holzwerkstoff**
Zwischenhalter inklusive Systemstütze, aus Edelstahl,
auf der Dachfläche montieren, Befestigung mit 4 Dübeln
auf Holzwerkstoff, Ausführung inkl. Abdichtmanschette,
Systemkonform zur Dachabdichtung.
Menge: 12,000 St
Zuordnung: 369

**06.03.0040 Kurvenelement inkl. Systemstütze, auf Holzwerkstoff**
Kurvenelement inklusive Systemstütze, aus Edelstahl,
auf der Dachfläche montieren, Befestigung mit 4 Dübeln
auf Holzwerkstoff, Ausführung inkl. Abdichtmanschette,
Systemkonform zur Dachabdichtung.
Menge: 3,000 St
Zuordnung: 369

**06.03.0050 Edelstahlseil 8 mm**
Edelstahlseil 8 mm am System montieren.
Menge: 104,000 m
Zuordnung: 369

**06.03.0060 Endspannelement für 8 mm**
Endspannelement für 8 mm am System montieren.
Menge: 1,000 St
Zuordnung: 369

**06.03.0070 Kraftbegrenzer**
Kraftbegrenzer am System montieren.
Menge: 1,000 St
Zuordnung: 369

**06.03.0080 Schutzausrüstung**
Set Persönliche Schutzausrüstung für Dacharbeiten
bestehend aus folgenden Teilen:
-  Auffanggurt DIN EN 361 mit Rückenöse und
zusätzlicher  Brustöse,
-  variables Verbindungsmittel aus kantengeprüftem
Kernmantelseil, für Halterabstand bis max. 7,5 m,
  Mindestabstand zur Dachkante 2,5 m,
-  Bandfalldämpfer,
-  Seilkürzer,
-  Bandschlinge DIN EN 795,
-  Gerätekoffer zur Aufbewahrung,
nur liefern.
Menge: 1,000 St
Zuordnung: 369

**06.03.0090 Aufbewahrungsschrank für Schutzausrüstung**
Aufbewahrungsschrank für PSA, aus Stahlblech lackiert,
Farbton nach Wahl des AG gemäß RAL Farbtonkarte,
Montageuntergrund verputzte Massivwand,
hängende Montage, Ausstattung mit Zylinderschloss mit 4
Schlüsseln, Platz für zwei Schutzausrüstungen je
Schrank.
Menge: 1,000 St
Zuordnung: 369

**06.03.0100 Systemschilder**
Systemschild für Absturzsicherung montieren.

Standort: am Anschlagpunkt des jeweiligen Systems
Menge: 1,000 St
Zuordnung: 369

### Bereich 07 Nachweisarbeiten DIN 18299 - alle Bauteile

#### Abschnitt 07.01 Nachweisarbeiten DIN 18299 - alle Bauteile

**07.01.0010 Polier/-in Stundenlohnarbeiten sämtliche Kosten/Zuschläge**
STLB-Bau 2018-4 91
Stundenlohnarbeiten durch Polier/-in
auf Anordnung des AG ausführen,
der Verrechnungssatz für die jeweilige Arbeitskraft
umfasst sämtliche Aufwendungen wie Lohn- und
Gehaltskosten, Lohn- und Gehaltsnebenkosten, Zuschläge,
lohngebundene und lohnabhängige Kosten, sonstige
Sozialkosten, Gemeinkosten, Wagnis und Gewinn.
Menge: 20,000 h
Zuordnung: 369 091

**07.01.0020 Baufacharbeiter/-in Stundenlohnarbeiten sämtliche Kosten/Zuschläge**
STLB-Bau 2012-10 91
Stundenlohnarbeiten durch Baufacharbeiter/-in
auf Anordnung des AG ausführen,
der Verrechnungssatz für die jeweilige Arbeitskraft
umfasst sämtliche Aufwendungen wie Lohn- und
Gehaltskosten, Lohn- und Gehaltsnebenkosten, Zuschläge,
lohngebundene und lohnabhängige Kosten, sonstige
Sozialkosten, Gemeinkosten, Wagnis und Gewinn.
Menge: 40,000 h
Zuordnung: 369 091

**07.01.0030 Bauhelfer/-in Stundenlohnarbeiten sämtliche Kosten/Zuschläge**
STLB-Bau 2012-10 91
Stundenlohnarbeiten durch Bauhelfer/-in
auf Anordnung des AG ausführen,
der Verrechnungssatz für die jeweilige Arbeitskraft
umfasst sämtliche Aufwendungen wie Lohn- und
Gehaltskosten, Lohn- und Gehaltsnebenkosten, Zuschläge,
lohngebundene und lohnabhängige Kosten, sonstige
Sozialkosten, Gemeinkosten, Wagnis und Gewinn.
Menge: 40,000 h
Zuordnung: 369 091

USt %: 19,00
